# Neubau Haus VI- Generalsan. d. Eichendorff-Grund- u.Mittelsc
Angebotsaufforderung (GAEB 90, DA83)
Währung: EUR
Auftraggeber: Gemeinde Veitshöchheim BGM Götz

## Zusätzlicher Text
L E I S T U N G S V E R Z E I C H N I S

  2023-14-24-O1

vom 30.09.2026

Leistung:  SCHREINERARBEITEN BRANDSCHUTZTÜREN

Bauherr:  Gemeinde Veitshöchheim
 Erwin-Vornberger Platz 1
 97209 Veitshöchheim

Baumaßnahme:  213102
 Generalsanierung Eichendorff Grund- und Mittelschule, Veitshöchheim
 Neubau Haus VI

Bauort: Günterslebenerstraße 42, 97209 Veitshöchheim

Ausführungszeit: Montage 11/2027 - 26/2027
 Übergabe Nachweise / Prüfung / Inbetriebnahme: 02.08.2027-13.08.2027

Ausführungszeit: _____________________________________
 (vom Bieter einzutragen, falls abweichend)

Ausführungsdauer: _____________________________________
 (vom Bieter einzutragen, falls abweichend)

Planung und
Bauleitung:

Submission/Abgabeort:  16.10.26 um 10:00 Uhr
 Gemeinde Veitshöchheim
 Hochbauamt - SG 31
 Erwin-Vornberger-Platz 1
 97209 Veitshöchheim

  digital über die Vergabeplattform
  (Telefax und E-Mail unzulässig)

Bieter:  _____________________________________
  _____________________________________
  _____________________________________

Angebotssumme brutto: Geprüfte Bruttosumme:
EUR  _________________________ EUR  _________________________
Nachlass
¨ Nein
¨ Ja:  __________________%

## Zusätzlicher Text
A ALLGEMEINE BAUBESCHREIBUNG

ALLGEMEIN
Die Gemeinde Veitshöchheim ist Schulaufwandsträger und Bauherr der
Eichendorff-Grund-/ Mittelschule und plant die Erweiterung um ein
Hortgebäude zur Mittagsbetreuung und Angebot an einer Ganztagesbetreuung
auf dem Schulcampus.

Bei dem Neubau handelt es sich um ein teilunterkellertes 4-geschossiges
Gebäude (Ebene -3 bis Ebene 0). Die unterste Ebene, in Stahlbeton
errichtet, schiebt sich aufgrund der Geländesituation mit den
Technikflächen in den Hang und stellt kein Vollgeschoss dar. Die
unterste Ebene beherbergt die Mensa mit Küche, sowie Lager und
Technikräume. Der Zugang erfolgt stufenlos über den Vorplatz.
In den drei oberirdischen Geschossen, die in Holzbauweise errichtet
werden, befinden sich alle notwendigen Räume wie Differenzierungs-/
Bewegungsräume, Gruppenräume des Ganztages/ der Mittagsbetreuung, aber
auch sämtliche notwendigen Personalräume sowie Sanitäranlagen.

Die Gemeinde Veitshöchheim ist Eigentümer des Grundstückes und der
bestehenden Bebauung der Grund- und Mittelschule. Das Grundstück mit
Gebäudezugang ist im Südwesten an der Günterslebener Straße gelegen.
Eine Bushaltestelle befindet sich unmittelbar vor dem geplanten Neubau
und den notwendigen Freiflächen und wird in die Planung einbezogen. In
näherer Umgebung befindet sich die Drei-Linden-Schule, ein
Schulsportzentrum, die Kindertagestätte Menschenskinder und auf der
gegenüberliegenden Straßenseite ein Wohngebiet.

BAUWERK/ KONSTRUKTION
Die tragende Baukonstruktion der untersten Ebene -3 besteht aus
wasserundurchlässigen Stahlbeton und schiebt sich dreiseitig in den
Hang. Die beiden Treppenhäuser werden in Massivbauweise als
Stahlbetontreppenhäuser errichtet und erstrecken sich jeweils ein
Geschoss über die Dachfläche des Gesamtbaues hinaus. Das südliche
Treppenhaus startet in der Ebene -3, das nördliche Treppenhaus in der
Ebene -2.
Alle weiteren drei Geschosse werden aus nachhaltigen
Brettsperrholzwänden und Brettsperrholzdecken errichtet.

BAUSTELLENZUFAHRT/BAUSTELLENEINRICHTUNG
Die Zufahrt erfolgt über die bestehende Straße 'Günterslebenerstraße'.
Beim Einfahren auf die Baustelle ist besondere Vorsicht geboten, da
dabei ein Geh- und Schulweg überquert wird. Die allgemeine
Baustelleneinrichtung erfolgt über eine separate Firma. Lediglich die
gewerkespezifischen Baustelleneinrichtungen sind in dieser Ausschreibung
enthalten.

LAGERMÖGLICHKEITEN
Lager- und Arbeitsplätze und allg. Flächen für Baustelleneinrichtung
stehen im Südwesten und Südosten zur Verfügung. Im Bereich der
Baustelleinfahrt 1 sind Park- und BE-Flächen vorhanden (siehe Anhang
BE-Plan). Die BE-Fläche wird von mehreren Gewerken gleichzeitig genutzt.
Park- und Lagerflächen sind eingeschränkt vorhanden.

SAUBERKEIT AUF DER BAUSTELLE
Die Baustelle, der Baustellenbereich, deren Umfeld und die vom
Auftragnehmer genutzten privaten und öffentlichen Verkehrsflächen sind
sauber zu halten.
Der Auftragnehmer ist dafür verantwortlich, dass die von ihm, seinen
Subunternehmern oder einem von ihm beauftragten Dritten (z.B.
Lieferanten) verursachten Verunreinigungen umgehend beseitigt werden. Es
ist kein Bauschuttcontainer vorhanden. Der AN ist für die Entsorgung
seiner Abfälle allein verantwortlich.
Die Aufforderung zur Schutt- und Abfallbeseitigung kann durch die
Bauleitung bei kürzester Fristsetzung mündlich, telefonisch oder
schriftlich erfolgen. Kommt der Auftragnehmer dieser Verpflichtung nicht
am selben Tag nach, so ist der Auftraggeber berechtigt, den Schutt,
Abfall und die Verunreinigungen auf Kosten des Auftragnehmers beseitigen
zu lassen und die entstehenden Kosten bei Rechnungsstellung des
Auftragnehmers abzuziehen. Bei Unklarheiten, wer den Schutt, o.ä.
verursacht hat, wird die notwendig gewordene Baureinigung auf alle am
Bauvorhaben beteiligten Auftragnehmer umgelegt. Dabei verzichtet der
Auftragnehmer hierdurch ausdrücklich auf jeden Einspruch.
Eine Verschmutzung von Boden und Grundwasser ist auszuschließen.
Farbreste, Säure, Laugen und sonstige Wasser gefährdende Stoffe dürfen
nicht in die Kanalisation geleitet werden.

ARBEITSZEITEN / ÖFFNUNGSZEITEN DER BAUSTELLE:
Grundsätzlich gilt eine werktägliche (5-Tage-Woche / Montag-Freitag)
Arbeitszeit. Danach richten sich auch die Öffnungszeiten der
Baustelle/Schule. Die Anlieferung von Material, etc. sollte erst ab 8:00
Uhr erfolgen, wenn die Kinder in der Schule sind (Kreuzung Schulweg).
Arbeiten am Samstag oder Arbeiten, die über die genannte Arbeitszeit
hinausgehen, sind mindestens zwei Werktage im Voraus anzumelden und zu
beantragen. Der Bauablaufplan des AG mit Angabe der Arbeitstage basiert
auf o.a. 5-Tage-Woche. Das Hinweisblatt für Maßnahmen zum Schutz gegen
Baulärm der Baugenehmigung ist zu beachten.

## Zusätzlicher Text
BESONDEREN VERTRAGSBEDINGUNGEN (WBVB)

1.  Nicht genormte Baustoffe
Der Auftragnehmer hat dem Auftraggeber den Nachweis der Überwachung
(Güteüberwachung) der zu liefernden Stoffe und Bauteile entsprechend den
betreffenden DIN-Normen zu erbringen. Diese Forderung gilt für nicht
genormte Stoffe und Bauteile als erfüllt, wenn ein Güteschutzzeichen
einer anerkannten Überwachungs-/Güteschutzgemeinschaft vorliegt.
Können diese Voraussetzungen nicht erfüllt werden, ist die Genehmigung
des AG vor dem Einbau dieser Stoffe und Bauteile einzuholen.

2.  Produkte innerhalb der Produktgruppe
Die angebotenen Produkte in einer Produktgruppe müssen, sofern in der
Leistungsbeschreibung nicht anders beschrieben, von einem Hersteller
sein. Dies ist aus gestalterischen und technischen Gründen sowie der
einheitlichen Lagerhaltung für Ersatzteile zwingend erforderlich.

3  Übergabe von Ausführungszeichnungen
Die Ausführungszeichnungen werden in Papierform 3-fach und zusätzlich
digital im PDF-Format übergeben.

4.  Baufristenplan
Der Auftragnehmer hat einen Baufristenplan über seine vertraglichen
Leistungen zu erstellen, anhand dessen die Einhaltung der
Vertragsfristen nachgewiesen und überwacht werden kann.
Die Festlegungen des Auftraggebers, z.B. zur baufachlichen oder
terminlichen Koordinierung mit den übrigen Leistungsbereichen, sind zu
berücksichtigen. Bei Änderungen der Vertragsfristen oder bei erheblichen
Abweichungen von sonstigen Festlegungen ist der Plan unverzüglich zu
bearbeiten.
Der Plan ist dem Auftraggeber 12 Werktage nach Auftragserteilung, bei
Überarbeitung unverzüglich jeweils in 3-facher Fertigung zu übergeben.

5.  Ver- und Entsorgungsanschlüsse der Baustelle
Versorgungsanschlüsse der Baustelle für Baustrom und Bauwasser sind
grundsätzlich auf der Baustelle vorhanden und müssen nicht in die
Baustelleneinrichtungsposition mit einkalkuliert werden. Die Lage vom
Bauwasser kann dem BE-Plan entnommen werden. Baustromverteiler sind in
jedem Geschoss am Treppenhaus Süd vorhanden. Lediglich die
Verlängerungen in die einzelnen Geschosse des Gebäudes müssen
einkalkuliert werden.
Für die Nutzung des vom Bauherrn zur Verfügung gestellten Baustroms und
Bauwassers werden dem AN pauschal 0,5 % von der geprüften
Schlussrechnungssumme abgezogen. Ein gesonderter Nachweis erfolgt nicht.

6.  Koordination der Arbeiten auf der Baustelle
Für den Sicherheits- und Gesundheitsschutz gilt jeweils die aktuelle
Baustellenverordnung.
Den Anweisungen in mündlicher oder schriftlicher Form sind unverzüglich
folge zu leisten. Schadenersatzforderungen aus Nichtbeachtung der
Anweisungen werden an die Verursacher weiter gegeben.

7. Baustelleneinrichtung
Ein Baustelleneinrichtungsplan ist vom AN zu entwickeln. Hierzu kann der
beigefügte Lageplan als Hilfestellung dienen. Im Gebäude herrscht Rauch-
und Alkoholverbot. Rauchen ist außerhalb des Gebäudes nur in
gekennzeichneten Bereichen erlaubt. Im Gebäude sind keine Pausen- und
Materiallager gewünscht. Das Verzehren von Speisen im Gebäude ist
verboten.

8.  Bauschild
Es dürfen eigenmächtig keine firmeneigenen Bau- und Werbeschilder
aufgestellt oder angebracht werden. Der AG möchte alle beauftragten
Firmen auf dem Bauschild vertreten wissen. Aus diesem Grund werden bei
der Schlussrechnung hierfür 100?/netto pauschal in Abzug gebracht. Der
AN stellt dem AG das Firmenlogo digital zur Verfügung - Größe 30x60cm.
Druck und Montage führt der AG aus. Ein gesonderten Nachweis erfolgt
nicht.

9.  Bereitstellung sanitärer Unterkünfte
Die Bereitstellung und Wartung von sanitären Einrichtungen wird von
einer separaten Firma erledigt. Auf besondere Sauberkeit ist zu achten.

10.  Einrichtung von Unterkünften
Unterkünfte wie Schlafräume und Aufenthaltsräume für die Freizeit dürfen
auf dem gesamten Baugelände nicht eingerichtet werden.

11.  Bauleiter
Auf der Baustelle muss ständig eine fachlich qualifizierte,
deutschsprachige, Aufsichtsperson des Auftragnehmers anwesend sein.

12.  Baustellenbesprechungen
Der Auftragnehmer hat zu den Baustellenbesprechungen, die der
Auftraggeber regelmäßig durchführt, einen bevollmächtigten Vertreter zu
entsenden. Die Besprechungen finden jeweils wöchentlich statt, die
Teilnahme daran ist Vertragspflicht.

13.  Bautagebuch
Zur Überprüfung und Dokumentation der beauftragten Arbeiten sind
werktäglich Bautagesberichte zu erstellen und jeweils zum Ende einer
Kalenderwoche der Bauleitung unaufgefordert zu übergeben.
Die Bautagesberichte müssen alle Angaben enthalten, die für die
Ausführung und Abrechnung des Auftrages von Bedeutung sind.

14.  Allgemeine Sorgfaltspflicht
Die Sorgfaltspflicht besteht darin, die gesamte Baustelle geschlossen zu
halten und dies vor allem zu Zeiten der eigenen Abwesenheit sicher zu
stellen. Es sind zum Arbeitsende alle Fenster und Türen sowie Bauzäune
abzuschließen und das Licht beim Verlassen abzustellen. Dies ist durch
einen regelmäßigen Rundgang des verantwortlichen Vorarbeiters
sicherzustellen. Diese Maßnahme dient zur Vorbeugung von Vandalismus an
der Gebäudesubstanz.
Auch bei Arbeiten innerhalb des Gebäudes (z.B. Materiallieferung
und/oder -transport) ist besondere Rücksicht geboten.

Auf die allgemein vorhandene Brandgefahr brennbarer Bauteile (u.a.
Wandverkleidungen, Schutzabdeckungen, Bodenbeläge, etc.) wird
ausdrücklich hingewiesen. Im gesamten Gebäude herrscht striktes
Rauchverbot! Wer im Gebäude rauchend angetroffen wird, wird der
Baustelle verwiesen.

Sämtliche herzustellenden Durchbrüche und Kernbohrungen an tragenden
Gebäudeteilen bedürfen der vorherigen Zustimmung des Statikers und/oder
der Bauleitung.

15.  Baustellenabfälle
Baustellenabfälle, Bauschutt und Müll, der aus der eigenen Leistung des
AN resultiert (z.B. Materialverschnitt, Umverpackungen, Brotzeitabfälle
etc.), bleibt Eigentum des AN und ist täglich auf eigene Kosten gem. den
jeweils gültigen Entsorgungs- und Verwertungsvorschriften zu entsorgen.

Die Baustelle ist sauber zu halten. Kommt der AN dieser Verpflichtung
nicht nach, so wird der AN einmal mit Fristsetzung zur Baureinigung
aufgefordert. Sollte die Fristsetzung fruchtlos verstreichen, so wird
ohne weitere Fristsetzung die Reinigung durch Dritte zulasten des AN
durchgeführt werden. Der entstandene Aufwand wird dem Auftragnehmer
gegenüber dokumentiert und bei der Rechnung in Abzug gebracht. Die
Zustimmung wird mit Unterschrift zum Angebot erteilt.

16. Materialtransport und Logistik
Zum Zeitpunkt der Arbeiten ist kein Kran vor Ort. Der AN ist für das
Vertragen seiner Materialien auf der Baustelle und über alle Geschosse
selber verantwortlich. Mögliche Aufstellflächen für Autokrane und andere
Großgeräte können dem Baustelleneinrichtungsplan entnommen werden. Die
Prüfung zu möglichen Medien im sowie zur Tragfähigkeit des Untergrund(s)
liegt in der Verantwortung des Auftragnehmers.

17. Kostenumlagen
In Ergänzung zu vorgenannten Punkten werden Kostenumlagen zu folgende
Kostenbeteiligungen des AN von der Nettoabrechnungssumme zum Abzug
gebracht:
- Baustrom
- Bauwasser
- Benutzung der Wasch- u. WC-Einrichtung bzw. dessen Reinigung
- Bauwesenversicherung
- Bauherrenhaftpflichtversicherung

Kostenbeteiligung für die vorgenannten Positionen in Summe pauschal 0,5%
der Abrechnungssumme.
Die Bauleistungsversicherung wird vom AG abgeschlossen.
Selbstbeteiligung pro Schadensfall 500,00 ?.

18. Sichtoberflächen Sichtbeton und Holz
Alle Holzoberflächen von Wänden, Decken und Böden sind fertige
Sichtflächen. Die Betonflächen sind ebenfalls fertige
Sichtbetonoberflächen. Diese Fläche werden nicht weiter bearbeitet.
Es ist besondere Sorgfalt und Vorsicht walten zu lassen. Diese Flächen
sind weder "Notizzettel" noch "Reinigungsflächen für Hände" oder
Ähnliches. Der Bauherr hat Wandecken mit Eckschutzleisten geschützt.
Weitere Maßnahmen werden vom Bauherren nicht getroffen. Sämtliche
Beschädigungen werden dem Verursacher zu Lasten gelegt. Im Gebäude
dürfen grundsätzlich keine Flexarbeiten oder Ähnliches ausgeführt
werden. Falls erforderlich sind Sichtflächen eigenverantwortlich zu
schützen. Alle Fenster sind eingeglast. Glasscheiben sind falls
erforderlich zu schützen. Das Gelände auf dem das Gebäude errichtet
wurde gehört zum Schulgelände.

---  Ende der Besonderen Vertragsbedingungen  ---

## Zusätzlicher Text
TECHNISCHE VORBEMERKUNGEN INNENTÜREN, INNENTÜRELEMENTE UND
F90-SYSTEMGLASTRENNWÄNDE MIT UND OHNE BRANDSCHUTZANFORDERUNG

Diese Leistungsbeschreibung bildet die Grundlage der im
Leistungsverzeichnis beschriebenen Innentüren, Innentürelemente und
Rauchschutzvorhänge mit Brand- und Rauchschutzfunktion und ist der
Kalkulation der einzelnen LV-Positionen zugrunde zu legen.

Hinsichtlich der geplanten Innentüren und Innentürelemente und
insbesondere zu deren jeweiliger Elementteilung in Öffnungsflügel und
Festverglasungen ist der dazugehörige Detailplan zu berücksichtigen.

Grundzüge der Gestaltung:

Die Türelemente als einflügelige Innentüren, als Innentürelemente mit
Seitenteilen oder auch als Glastrennwandelemente mit integrierten Türen
bilden einen wichtigen Teil des architektonischen Gesamteindrucks im
Innenraum.
Dementsprechend wird auf die absolut präzise und hochwertige Ausführung
der Arbeiten sowie auf Maßgenauigkeit in den Abmessungen höchsten Wert
gelegt.

Generelle Anforderungen:

Vertragsbestandteil sind die DIN-Vorschriften, im besonderen:
DIN 18355 Tischlerarbeiten
DIN 18357 Beschlagarbeiten
DIN 18360 Metall- Schlosserarbeiten
DIN 18361 Verglasungsarbeiten
DIN 18095 Türen; Rauchschutztüren
DIN 4102 Brandverhalten von Baustoffen und Bauteilen

Maßgeblich sind auch die Verarbeitungs- und Montagevorschriften der
Hersteller bei Verwendung aller Fremdfabrikate, die einer
bauaufsichtlichen Zulassung vom Institut für Bautechnik bei
Brandschutztüren erfordern.

Verglasungen, sofern nicht schon durch bauaufsichtliche Zulassung
festgelegt, haben nach den Richtlinien der Vorschriften DIN 18361, Abs.2
zu erfolgen.

Die Gesamtkonstruktion ist verpflichtend unter Verwendung
schadstoffgeprüfter, emissionsarmer Bauprodukte auszuführen. Materialien
und dabei insbesondere Plattenwerkstoffe, Klebstoffe,
Oberflächenbeschichtungen und Lacke sind im Zusammenhang des
Schadstoffemissionsschutzes emissionsarm als geeignet zum Einsatz im
Schulbau auszuwählen. Hinsichtlich der möglichst geringen
Umweltbelastung sind zu den verwendeten Holzwerkstoffen, Klebstoffen und
Oberflächenbeschichtungen die Zertifizierungen mit dem Blauen Engel des
Bundesministeriums für Umwelt, Naturschutz und Nukleare Sicherheit (BMU)
nachzuweisen und hinsichtlich möglichst geringer späterer
Raumluftbelastungen durch VOC und Formaldehyd sind für
Oberflächenbeschichtung und Klebstoffe die entsprechenden Nachweise
vorzulegen.
Die Nachweise sind durch den AN zu erbringen und der Bauleitung vor
Ausführungsbeginn vorzulegen.

Beanspruchung DIN EN 1192 / DIN EN 12219: mech. Beanspruchungsgruppe E /
Festigkeitsklasse 4

Klimabeanspruchung DIN EN 1121: Klimaklasse II, Prüfklima b (Ausnahme
über Zulageposition definiert)
Bei Nassraumtüren sind nassraumgeeignete, dauerhaft geeignete
wasserbeständige Materialien oder Konstruktionen herzustellen.

Bezeichnung der Türe nach DIN107: DIN links oder DIN rechts (gemäß der
Leistungsbeschreibung, der Grundrisspläne)

Durchbruchschutz-Widerstandsklasse nach DIN EN 356 / DIN EN 1627: P6B
Verglasung / RC4 als Sonderausstattung gemäß Leistungsverzeichnis

Türelemente mit Brandschutzanforderungen mit Zulassung
Brandverhalten DIN 4102: s. Positionsbeschreibung
Rauchschutz DIN 18095: s. Positionsbeschreibung

Besondere Hinweise zum Brandschutz:
Brandschutzverglasungen und Feuerschutztüren sowie Kombinationen sind
zulassungspflichtige Bauteile nach DIN 4102 Teil 5 und Teil 13. Alle
angebotenen Konstruktionen müssen über bauaufsichtliche Nachweise
verfügen. Die zulassungsgemäße Ausführung bzw. der bauaufsichtliche
Nachweis von Brandschutzverglasungen bzw. Feuerschutztüren ist durch
eine Werksbestätigung zu bestätigen. Brandschutzverglasungen und
Feuerschutztüren sind kennzeichnungspflichtig und müssen mit einem
entsprechenden Stahlblechschild dauerhaft gekennzeichnet werden.

Türelemente mit Schallschutzanforderungen
Schallschutz DIN 4109: s. Positionsbeschreibung
Schalldämmung nach DIN EN 10140-2: s. Positionsbeschreibung
Die Erfüllung dieser Schalldämmmaßgabe ist mittels Prüfzeugnis
nachzuweisen. Schallprüfung nach DIN EN 20140-3

Abmessungen / Aufmaß / Lichter Durchgang
Die in der Leistungsbeschreibung mit Anlagen angegebenen Abmessungen zu
Zarge und Türblatt verstehen sich als Grundmaße. Sind aufgrund von
Anforderungen (Schallschutz/Brandschutz) andere Abmessungen notwendig,
so ist dies in die jeweiligen Positionen einzukalkulieren.
Die jeweiligen Größen sind nach Aufmaß des Auftragnehmers einzeln der
vorhandenen Einbausituation, der Fertigwanddicke und der Wandöffnung
anzupassen.
Die in den Positionen / der Türliste angegebenen lichten Durchgänge sind
als minimale Durchgangsbreiten zu verstehen.

Aufbau der Innentüren und Innentürelemente:
Die Holztür und Holz/Glas Türelemente bestehen in der Regel aus einer
umlaufenden Massivholz-Block- oder Rahmenzarge und einem geschlossenen
oder glasgefülltem Türblatt.
Die jeweilige Ausführung ist den Positionstexten sowie den beiliegendem
Zeichnungsanhang zu entnehmen.
Die weiteren Elemente bauen auf diesem Konstruktionsprinzip auf und
führen die Gestaltung und die Profillinien weiter über Holzrahmentüren
mit Glasfüllung bis hin zu feststehenden Glasseitenteilen,
Glasoberlichtern und Systemglastrennwänden.
Dabei besteht der Anschluss der Türzargen grundsätzlich aus einer
dreiseitigen Schattenfuge mit geplant 10mm zu allen angrenzenden
Bauteilen und ist optisch in der Oberfläche des jeweiligen Türelementes
auszuführen und einzukalkulieren.
Hierbei sind die beiliegenden Zeichnungen mit den detaillierten Angaben
zu den einzelnen Türelementen zu berücksichtigen.

Massivholzblockzarge:
Massive Holzblockzarge (Holzstockzarge) mit Deckfurnier, Furnierdicke
0,5-0,8mm, und Einleimer aus Eiche, Massivholzauswahl nicht sichtbarer
Bestandteile, z.B. Zargenkern, passend zum Deckfurnier und zu den
Türanforderungen, mit Ausfälzung, Befestigung mit Montagezarge/
Schraubankermontage, Abmessungen Zargenprofil gemäß Posisiotn und
abhängig von den Elementabmessungen. Ohne Bodeneinstand, mit
dreiseitigem Anschlagfalz und eingenuteter Falzdichtung, mit bündig
eingelassenem Edelstahlschließblech (Anpressdruck und Fallentiefe
einstellbar).
Die Dichtprofile müssen mit den angrenzenden Stoffen verträglich,
alterungsbeständig und, soweit sie direkten Witterungseinflüssen
ausgesetzt sind, gegen diese beständig sein. Dichtprofile sind in
Anschluss- und Eckbereichen auf Gehrung zu schneiden, Farbton der
Falzdichtung nach Wahl des AG.
Einzukalkulieren zur Zargenmontage mit Schattenfuge sind die
entsprechend erforderlichen Montagehölzer/ Unterlagen in
unterschiedlichen Stärken, deren je nach Türanforderungen dicht
auszuführende Hinterfüllung, sowie die passenden elastischen Dichtbänder
zum Füllen der umlaufenden Schattenfugen zu den angrenzenden
Wandbauteilen.
Obere oder seitliche Rahmenverbreiterungen und untere Bodenschwellen an
Türelementen mit Seitenteilen sind soweit erforderlich in den
entsprechenden Positionsbeschreibungen und den dazugeh. Plänen
beschrieben und in die jeweiligen Positionen einzukalkulieren.

Türblatt:
Stumpf einschlagendes Türblatt, Gesamt-Türblattstärke gemäß Position,
Innenlage Vollspankern, beidseitig abgesperrt mit
Spezial-Holzhartfaserplatten nach DIN 68750 als Untergrund für das
Deckfurnier, seitl. und oben verdeckte, farbl. passende
Massivholzeinleimer, mit Verstärkungseinlagen für Schloß und Bänder.
Deckfurnier, Furnierdicke 0,5-0,8mm, und Einleimer aus Eiche oder
Schichtstoff gemäß Position.
Die Furnierbahnen sind in Laufrichtung der Maserung und der Blattstöße
gleichmäßig vertikal und lotrecht anzuordnen.
Ausführung der festen Blenden oberhalb der Öffnungsflügel in der
Qualität des Türblatts, einschl. Nut, Dichtungsband und Absiegelung.

Oberflächenbehandlung Holz:
Die Holzoberflächen sind gegen durch Licht (UV-Strahlung) ausgelöstes
Nachdunkeln der Holzoberfläche der Elementoberflächen und zur leichten,
lasierenden Aufhellung der Holzfarbe geschlossenporig mit einer
wasserbasierten, matten und leicht pigmentierten UV-Schutzlasur zu
versehen. Die Lasur muss geeignet sein für den Innenbereich /
giftklassefrei. Bauseitige Schadstellen sind unmittelbar bei der Montage
gemäß Angaben des Elementherstellers nachzubehandeln.
Die Farbe und die weiteren Oberflächenqualitäten sind durch den AN
endbehandelt mittels aussagekräftiger Muster zu bemustern. Die Auswahl
erfolgt durch den AG nach entsprechender Bemusterung.

Oberfläche Schichtstoff:
mit Schichtstoff mit farbigen Kern (CPL) 0,8mm gemäß Herstellerangaben
beschichtet, Uni-Farbton aus RAL/NCS-Standardfarbkarte nach Wahl des
Auftraggebers, Farbbereich grau/hellgrau, UV-beständig, nach Bemusterung
nach Wahl des AG.

Leitfabrikat Schutzlasur:
Adler Lignovit UV100 LT5
Bei Alternativangeboten ist die Gleichwertigkeit aller Eigenschaften und
Zertifikaten durch den Bieter nachzuweisen.

Angebotenes Fabrikat Schutzlasur:
.......................................... (Bietereintrag)

Türbänder:
In den Innentürpositionen sind sichtbare Rollenbänder einzukalkulieren.
Tatsächlich sollen diese nur bei ausgewählten Türen Verwendung finden.
in der Mehrzahl und insbesondere in den von Schülern genutzten Bereichen
kommen verdeckt liegende Türbänder zum Einsatz. Dies wird durch die
Bauleitung definiert und als Zulageposition abgerechnet.

- sichtbare Türbänder:
Rollenobjektbänder mit dreidimensional verstellbaren Aufnahmeelementen,
Ausführung in Edelstahl matt, innenliegender, verdrehsicherer
Schraubstift, verdeckte, wartungsfreie Gleitlager, Belastungswert gemäß
Tür, Rollendurchmesser 15 - 20 mm, Rollenlänge 160mm, flacher,
scharfkantiger oberer und unterer Abschluss. Montage gemäß
Herstellervorschriften.

Angebotenes Fabrikat sichtbare Türbänder:
.......................................... (Bietereintrag)

- verdeckte Türbänder:
Integrierte, verdeckt liegend in den beschriebenen Türen entspr. der
geltenden Regeln der Technik eingebautes Türbandsystem, sichtbare
Oberfläche im Edelstahllook matt, für stumpf einschlagende, ungefälzte
Objekt- und Funktionstüren, mit wartungsfreier Gleitlagertechnik, Band
mit 3D-Verstellung (Seite +/- 3mm, Höhe +/- 3mm, Andruck +-1mm),
Tragfähigkeit angepasst an die jeweilige Tür.

Angebotenes Fabrikat verdeckte Türbänder:
.......................................... (Bietereintrag)

Bodendichtung:
Die in das Türblatt eingelassenen absenkbaren Bodendichtungen/
Bodenschwellen sind inkl. Aussparungen/Einbau in allen Türen
einzukalkulieren, bei denen sie aufgrund des Schall- oder Brandschutzes
notwendig sind. In den einzelnen Positionen werden diese nicht separat
erwähnt.

Türschließer:
Zum Einsatz der Türschließer sind die jeweiligen Positionsbeschreibungen
bzw. die beiliegende Türliste mit den detaillierten Angaben zu den
einzelnen Türelementen zu berücksichtigen. Die Türschließer verstehen
sich inkl. Montage und Inbetriebnahme vollumfänglich funktionstüchtig am
jeweiligen Türelement.
Bei Alternativangeboten ist die Gleichwertigkeit aller Eigenschaften und
Zertifikaten durch den Bieter nachzuweisen.
Die geeignete Elektrifizierung über Anschlusskabel der Türschließer-
bzw. Feststellanlagen an einem bauseitigen Stromanschluss (baus.
Schlitze/Leerrohr/ggf. Übergabedose im 2m-Umfeld des jeweiligen
Türelements) ist in die jeweilige Position einzukalkulieren.

- TS.1.1: integrierter Obertürschließer für einflügelige Türen
in Türblatt oder Türblattrahmen integrierter Obertürschließer mit
Standard-Gleitschiene
Abmessungen Schließkörper BxHxT (mm): 291x51x39,5
Schließkraft: EN 3-6, stark abfallendes Öffnungsmoment für leichtes
Türöffnen, stufenlos einstellbare Schließgeschwindigkeit, Endschlag 7° -
0°, inklusive Öffnungsbegrenzung in der Gleitschiene, geprüft nach EN
1154 und barrierefrei nach DIN 18040 bis 1.250 mm Türbreite, stark
abfallendes Öffnungsmoment gem. DIN SPEC 1104

EN 1154 Klassifizierung:
Schließen aus 105° Türöffnung Klasse 3, Dauerfunktion 500000 Zyklen
Klasse 8, Türschließergröße EN 3-6
Anwendbarkeit an Feuer- u. Rauchschutztüren: Klasse 1
Sicherheit: Klasse 1
Sehr hohe Korrosionsbeständigkeit: Klasse 4

geeignet für:
einflügelige Türen, Innentüren, Rauch- und Feuerschutztüren, Flucht- und
Rettungswegtüren, barrierefreie Türen und Türflügelbreite: bis 1.400 mm

Montageposition: im Türblatt integriert

Einbauort: Bypasstüren Ebenen E-2, E-1 und E 0 und Brandschutzelemente
TRH Nord

- TS.1.2: aufgesetzter Obertürschließer (BS) für 1-flügelige Türen als
Feststellanlage mit aufgesetztem Haftmagnet, Rauchmelder und Netzteil in
Gleitschiene integriert, max. 180° Öffnungswinkel - EMR (ohne EMF)
Gleitschienen-Türschließer nach EN 1154, mit CE-Kennzeichnung.
Schließverzögerung gemäß Empfehlungen für das barrierefreie Bauen nach
DIN 18040 und DIN SPEC 1104. Schließkraft: EN 1-6 von vorne per
Akkuschrauber einstellbar. Optische Schließkraftanzeige,
Öffnungsdämpfung, stufenlos einstellbare Schließgeschwindigkeit,
SoftFlow Schließbereich 15° - 0°, Endschlag 7° - 0°, thermokonstantes
Schließverhalten, zwischen -40° Celsius und +60° Celsius alle Funktionen
von vorne einstellbar. Gleitschiene mit integriertem Rauchmelder und
Netzteil mit Betriebs- und Wartungsanzeige, 24 V DC, 230 V AC, geprüft
nach EN 1155 und DIN EN14637.
Bauhöhe 30 mm. Anschlussmöglichkeit für weitere Melder und externe
Handauslösung, potenzialfreier Alarmkontakt. Barrierefrei nach DIN 18040
bis 1.250 mm Türbreite, stark abfallendes Öffnungsmoment gem. DIN SPEC
1104 für leichtes Türöffnen

Montageart: Normalmontage Bandseite, DIN-Links und DIN-Rechts
verwendbar.
Farbe: silberfarbig ähnlich RAL 9006
Montageart: Türblattmontage Band- und Bandgegenseite, DIN-Links und
DIN-Rechts verwendbar.
Farbe: silber (RAL 9006)

Einbauort: Brandschutzelemente TRH Süd Ebenen E-2, E-1 und E0

- TS.2.1: aufgesetzter Obertürschließer für 2-flügelige Tür als
Feststellanlage, Elektromechanische Feststellung, Rauchmelder und
Netzteil in Gleitschiene integriert EMR (ohne EMF)

Gleitschienen-Türschließer nach EN 1154, mit CE-Kennzeichnung.
Schließverzögerung gemäß Empfehlungen für das barrierefreie Bauen nach
DIN 18040 und DIN SPEC 1104. Schließkraft: EN 1-6 von vorne per
Akkuschrauber einstellbar. Optische Schließkraftanzeige,
Öffnungsdämpfung, stufenlos einstellbare Schließgeschwindigkeit,
Soft-Flow Technologie nahezu lautloses und zuverlässiges Schließen durch
zusätzlichen Schliessbereich 15° - 0°, °, Endschlag 7° - 0°
thermokonstantes Schließverhalten, zwischen -40° Celsius und +60°
Celsius, alle Funktionen von vorne einstellbar. Schliesskraft DIN EN 1-6
per Akkuschrauber von vorne einstellbar, mit optischer
Schließkraftanzeige. Montagekonsole mit universellem Lochgruppensystem.
DIN-L und DIN-R verwendbar. Rauchmeldezentrale mit Betriebs- und
Wartungsanzeige bündig in das Gehäuse der Schliessfolgeregelung
integriert. Anschlussmöglichkeit für weitere Melder, externe
Handauslösung und potenzialfreier Alarmkontakt. Anschlussspannung 230 V
AC, Betriebsspannung 24 V DC.
Gleitschiene mit integrierter, mechanischer Schliessfolgeregelung,
geprüft nach DIN EN 1158.
Elektromechanische Feststellung im Gang- und Standflügel, 24 V DC,
geprüft nach DIN EN 1155 und DIN EN 14637. Feststellpunkt (80°-120°) und
Ausrückkraft stufenlos einstellbar.
Schliessfolgeregelung über ein von der Schließerhydraulik unabhängiges
SchubstangenKlemmsystem mit Überlastsicherung und durchgehender
Verkleidung, Bauhöhe 30 mm.
Barrierefrei nach DIN 18040 bis 1.250 mm Türbreite, stark abfallendes
Öffnungsmoment gem. DIN SPEC 1104 für leichtes Türöffnen

Montageart: Normalmontage Band- oder Bandgegenseite, DIN-Links und
DIN-Rechts verwendbar.
Farbe: silber (RAL 9006)
Eignungsnachweis mit der jeweiligen Feuer- und Rauchschutztür
erforderlich.

Einbauort: Treppenhaus Süd zu Flur, Ebene E-3

- TS.2.2: aufgesetzter Obentürschließer für 2-flügelige als
Feststellanlage mit aufgesetzem Haltemagnet, Rauchmelder und Netzteil in
Gleitschiene integriert, max. 180° Öffnungswinkel (EMR (ohne EMF)

Gleitschienen-Türschließer nach EN 1154, mit CE-Kennzeichnung.
Schließverzögerung gemäß Empfehlungen für das barrierefreie Bauen nach
DIN 18040 und DIN SPEC 1104. Schließkraft: EN 1-6 von vorne per
Akkuschrauber einstellbar. Optische Schließkraftanzeige,
Öffnungsdämpfung, stufenlos einstellbare Schließgeschwindigkeit,
Soft-Flow Schließbereich 15° - 0°, Endschlag 7° - 0° thermokonstantes
Schließverhalten, zwischen -40° Celsius und +60° Celsius alle Funktionen
von vorne einstellbar. Gleitschiene mit integrierter mechanischer
Schließfolgeregelung und integriertem Rauchmelder. mit Netzteil mit
Betriebs- und Wartungsanzeige, 24 V DC, 230 V AC, geprüft nach EN 1155.
Schließfolgeregelung über ein von der Schließhydraulik unabhängiges
Schubstangen-Klemmsystem mit Überlastsicherung und durchgehender
Verkleidung. Bauhöhe 30 mm. Anschlussmöglichkeit für weitere Melder und
externe Handauslösung, potenzialfreier Alarmkontakt. Barrierefrei nach
DIN 18040 bis 1.250 mm Türbreite, stark abfallendes Öffnungsmoment gem.
DIN SPEC 1104 für leichtes Türöffnen

Montageart: Normalmontage Bandseite, DIN-Links und DIN-Rechts
verwendbar.
Farbe: silber (RAL 9006)
Eignungsnachweis mit der jeweiligen Feuer- und Rauchschutztür
erforderlich.

Einbauort: Flurtüren Ebenen E-2, E-1 undE0

Hinweis Drückerhöhe:
Die jeweilige Drückerhöhe ist aufgrund der wechselnden
Nutzungsanforderungen dem jeweiligen Türelement in der Türliste zu
entnehmen!

Schloss:
Standardausstattung für die Innentüren und Innentürelemente ist ein
mittelschweres Einsteckschloß Klasse 3, vorgerichtet für Profilzylinder,
mit vernickeltem Stulp, Falle und Riegel, verstärkte Schließbleche,
Leistung einschl. Aussparungen und Einbau. Die Schlösser sind als
Einzelpositionen aufgelistet.
Darüber hinaus kommen an einzelnen Türen gemäß Türliste Schlösser mit
Fluchttür- bzw. Panikfunktionen E, B u. D zum Einsatz. Diese zusätzl.
Panikfunktionen sind dann entsprechend als Zulagepositionen beschrieben.

Bandseitiger Fingerklemmschutz:
Fingerklemmschutz in kompakter und robuster Bauform, bestehend aus zwei
eloxierten Aluminiumprofilen, Länge etwa 2,13m (zur Türblatthöhe), mit
ausziehbaren Kunstfaserrollos, Farbe Anthrazit, an der bandgegenseitigen
vertikalen Nebenschließkante einzelner Türelemente. Siehe
Zulageposition.
Zum Fingerklemmschutz ist die jeweilige Türqualität (insb. auch
Brandschutz) zu berücksichtigen.

Bandgegenseitiger Fingerklemmschutz:
Fingerklemmschutz in kompakter und robuster Bauform, bestehend aus einem
eloxierten Aluminiumschutzprofil mit kreisrundem Querschnitt und
angesetzten Befestigungslaschen, Durchmesser entsprechend des
Durchmessers der Rollenbänder, Länge etwa 2,13m (zur Türblatthöhe,
passend zu den Türbändern unterbrochen), zur Verwendung an stumpf
einschlagenden Holzinnentürblättern, an der bandseitigen vertikalen
Nebenschließkante einzelner Türelemente (als Zulageposition).
Zum Fingerklemmschutz ist die jeweilige Türqualität (insb. auch
Brandschutz) zu berücksichtigen.

Ver-/Entriegelung Standflügel:
Teilpanik: Verdecktliegender Falztreibriegel, einschl. Treibstangen,
Treibstangenführung, Bodenbuchse, inkl. Bohrung und
Befestigungsmaterial.
Vollpanik: Panik-Treibriegelschloss, Stulp Edelstahl matt, abgerundet
gerade oder mit Lappen, zugelassen für Beschlägen nach EN 179
(Notausgänge)

Verglasungen:
Standard : ESG- oder VSG-Verglasungen in Türblättern und/oder
Festverglasungen, Stärke und Aufbau nach Erfordernis und Tür- bzw.
Elementmaßgabe, Einbau in massiver Holzblockzarge o.
Holzrahmentürflügel, Befestigung durch Glasleisten aus Holzleisten in
Material und Oberflächenbehandlung wie Zarge bzw. Rahmen.
Zulage: 16mm P6B Klarglas

Montage:
Die Montage einschl. zurückstehend-umlaufendem schwarzem Fugenquellband
ist für jede Türöffnung einzukalkulieren.

Montageuntergrund:
oben: Stahlbetonsturz/Stahlbetondecken oder Massivholzdecke (BSH)
seitlich: Stahlbetonwände oder Massivholzwände (BSH)
unten: FFB bzw. Stahlbodenplatten, -decken oder Massivholzdecken

Die folgenden Innentürpositionen verstehen sich als Komplettleistungen
einschl. Aufmaß und Ausführungsplanung, Fertigung, Lieferung, Vertragen
und Einbauen nach DIN-Vorschriften, inkl. allen erforderlichen
Befestigungs- und Hinterfüllmaterials (s. Montageuntergrund).
Befestigungsmöglichkeiten für die Gesamtlast der Türelemente werden
vorausgesetzt.
Der Vertrageweg beginnt mit dem Abladen in der Nähe des Haupteingangs
und führt von dort durch den Haupteingang zum Einbauort in Ebene -3 bzw.
über Treppen zum Einbauort in den Ebenen E-2 bis E0. In besonderen
Situationen und nach Abstimmung mit der Bauleitung kann das Einbringen
durch Fenster erfolgen.
Zur Beurteilung der Räumlichkeiten sind die LV-Werkplananlagen zu
berücksichtigen.

Die Technische Bearbeitung ist in die Einheitspreise einzukalkulieren.
Die technische Bearbeitung umfasst die Herstellung der Ausführungs- und
Werkstattzeichnungen in entsprechenden Maßstäben und einer prüfbaren
Bearbeitungstiefe, so dass auch Ausführungsdetails erkennbar sind. Die
zu erbringende Planungsleistung muss in allen Teilen nachvollziehbar
erstellt und der Bauleitung des AG in prüfbarer optischer Qualität zur
Freigabe vorgelegt werden.

Musterflächen zur Beurteilung der Oberflächenbehandlung in
aussagekräftiger Größe (mind. DIN A5) sind in den Einheitspreis mit
einzukalkulieren.

Alle Elemente sind durch den AN in Betrieb zu nehmen, der Nutzer ist
einzuweisen. Für die Abnahme sind alle dafür erforderlichen Arbeiten mit
einzukalkulieren. Für Bauteile, die durch Sachverständige abzunehmen
sind, sind die Gebühren für Prüfung und Bescheid einzukalkulieren.

In die Einheitspreise sind geeignete Schutzmaßnahmen für diese Bauteile
einzukalkulieren (Schutz vor mechanischer Beschädigung sowie
Verschmutzung), einschl. deren Vorhaltung und anschließende Beseitigung.

## Zusätzlicher Text
---  Ende der Baubeschreibung  ---

## Brandschutztüren
Datum: 30.09.26

### 1 Schreinerarbeiten - Brandschutztüren

#### 1.1 Baustelleneinrichtung

*Hinweis*
Nachfolgende Vorbemerkungen zur technischen Bearbeitung
gelten für das gesamte Leistungsverzeichnis.

Grundlage Ausführungsunterlagen Auftragnehmer
Als Grundlage für sämtliche Planunterlagen,
Berechnungen, Werkstatt- sowie Bau- und Montageplanung,
statische Nachweise des Auftragnehmers (im Folgenden
"Ausführungsunterlagen AN" genannt) werden dem
Auftragnehmer nach Auftragserteilung folgende
Unterlagen übergeben: Ausführungszeichnungen, z.B.
Grundrisse, Schnitte, Ansichten, Regeldetails
Ausführungsunterlagen AN.
Auf der zuvor beschriebenen Grundlage des Auftraggebers
sind vom Auftragnehmer die Ausführungsunterlagen AN
anzufertigen und auf Basis der Regeldetails alle
ergänzenden Details zu entwickeln. Die Unterlagen sind
bis zum vertraglich vereinbarten Termin vorzulegen. Aus
den Darstellungen müssen Konstruktion, Maße, Einbau,
Befestigung und Bauanschlüsse der Bauteile sowie die
Einbaufolge erkennbar sein. Den Positionsplänen sind
die dazugehörenden Schnittzeichnungen übersichtlich
zuzuordnen.

Ausführungsunterlagen AN:
prüffähige Werkstattzeichnungen, die durch den
Architekt freizugeben sind, bestehen aus:
- Übersichtszeichnungen / Positionsplänen
- Werkstattzeichnungen mit Stücklisten nach
vorgegebenen LV-Positionen
- Montagezeichnungen
- alle Details auf Basis der zur Verfügung gestellten
Regeldetails
- Werkstoffzeugnisse
- Nachweis Glasstärke gemäß Anforderungen wie z.B.
Brand-, Schallschutz
O.a. Leistungen mit allen etwaig erforderlichen
Änderungen / Anpassungen.

Formale Anforderung / Anzahl Ausführungsunterlagen AN
Die kompletten Ausführungsunterlagen AN sind, nach
Abstimmung und Klärung aller Einzelheiten mit dem
Architekten, in sauber aufbereiteter, prüffähiger Form
auf Papier, in Ordnern geheftet und mit übersichtlicher
Inhaltsangabe ausgestattet sowie auf Datenträger CD/DVD
(Ablage in Ordnerstruktur analog der Inhalts- angabe)
im pdf-Format und bei Zeichnungen zusätzlich im DWG
2004-2006 oder 2007-2009-Format in folgender Anzahl zu
übergeben, Zeichnungsstruktur, Planbezeichnung- und
Nummerierung gemäß Vorgaben AG.

2-fach auf Papier / 1-fach digital

**1.1.1 Baustelle einrichten**
Einrichten der Baustelle für sämtliche in der
Leistungsbeschreibung aufgeführten Leistungen.

Lager- und Transportflächen sind auf dem Grundstück und
im Gebäude vorhanden und mit der Bauleitung
abzustimmen. Ein bauseitiger Kran ist nicht vorhanden,
eine Ortseinsicht zur Anlieferung und
Materialeinbringung wird empfohlen.

Der Materialtransport zu und ins Gebäuden in alle
Geschosse kann nur händisch erfolgen. Der Aufwand dafür
ist mit in die Einheitspreise zu kalkulieren.

Abbruchmaterial/überschüssiges Material wird immer
Eigentum des AN und ist unverzüglich
abzutransportieren.
Menge: 1,000 psch

**1.1.2 Baustelle räumen**
Räumen der Baustelleneinrichtung wie zuvor beschrieben
nach Beendigung der Arbeiten.
Menge: 1,000 psch

**1.1.3 Ausführungsplanung/Werkstattplanung**
Komplette Ausführungsplanung (Element-/ Werkstatt-/ und
Ausführungsplanungen) vom AN auf Grundlage der Vorgaben
der Planer erarbeiten, um alle in der vorliegenden
Ausschreibung geforderten Leistungen erbringen zu
können.

Grundlagen des Auftraggebers, Anforderungen, Anzahl
etc. siehe Vorbemerkungen technische Bearbeitung.
Menge: 1,000 psch

**1.1.4 Muster**
Nachfolgende Muster sind im Zuge der Werkstattplanung
und vor Produktionsbeginn dem AG zur Freigabe
vorzulegen.

A)
1x Funktionsmuster Zarge, Band, Türblatt,
gemäß Leitbeschreibungen nach Absprache des AG, Größe
ca. DIN A3

B)
3x Oberflächenmuster Türblatt
Abmessungen B/H je ca. 50/50 cm

C)
1x Türdrückergarnitur gemäß nachfolgender LV-Position.

D)
je 1x Türpuffer/-stopper für Boden- und Wandmontage
gemäß nachfolgenden LV-Positionsbeschreibungen.
Menge: 1,000 psch

#### 1.2 Brandschutztüren und Sonderelemente

**1.2.1 1-flügelige T30-RS Türe mit geschlossenen Türblatt - schmale Zarge, 1,08m x 2,22m**
Einflügelige feuerhemmende, rauchdichte und
selbstschließende Innentüre, bestehend aus schmaler
Massivholzblockzarge und geschlossenem Türblatt, ITS
und absenkbarer Bodendichtung.

Qualität Brandverhalten DIN 4102 / Rauchschutz DIN
18095: T30 RS, feuerhemmend, rauchdicht,
selbstschließend

- bei eingebauter Bodendichtung rauchdicht nach DIN
18095
- bei eingebauter Bodendichtung Schalldämmwert Rw,P 38
dB

Ausführung gem. der TVB-Leistungsbeschreibung, sowie
ergänzend:

Einbau:
Geeignet für den Einbau in Holzmassivwände (BSH-Wand)
oder Leichtbauwände in F90-Qualität

Blockrahmen schmal
Konstruktionsholz, massiv, schichtverleimt, mit spez.
Gewicht > 530 kg/m³
Blockrahmenbreite seitlich = 30 mm
Blockrahmenbreite oben = 73 mm
Blockrahmentiefe = mind. 100 mm

Rahmen
Eckverbindungen mit Schlitz und Zapfen, Brüstungsfugen
geschlossen.

Holzart:
Massivholz

Oberfläche
Schichtstoff

Wandanschluss
Standard, stumpf, mit Montagefuge ca. 10 mm. Die
Montagefuge zur Wand ist mit Steinwolle (Schmelzpunkt
>1000°C) zu hinterstopfen

Türblatt
Dicke ca. 52 mm, mit eingeleimtem Massivholzrahmen und
Brandschutzeinlage, sowie einer beidseitigen Absperrung
aus HDF-Platten, die HDF-Kanten sind sichtbar.

Funier Türblatt
HPL Schichtstoff

Flächengewicht
Türblatt ca. 34 kg/m²

Konstruktionsbänder
Rollentürbänder gemäß TVB, Anzahl der Bänder nach
Erfordernis,
Kompakt Stumpf, Edelstahl matt, dreidimensional
verstellbarem Aufnahmeelement im Türflügel für
ungefälzte Türen an Blockzargen und Blendrahmen.
CE-zertifiziert, Belastungswert 200 kg,
Rollenlänge 160 mm, Rollendurchmesser 22,5 mm.

DIN-L und DIN-R verwendbar

Bodendichtung
mit eingebauter Bodendichtung (einseitige Auslösung)

Einsteckschloss
in gesonderter Position, je nach Angabe AG keine PZ
Bohrung

Türdrücker
in gesonderter Position

Türschließer:
TS.1.1 - integrierter Obertürschließer gemäß
Technischer Vorbemerkungen. Komponenten in den
Einzelpositionen genannt und zu kalkulieren.

Öffnungsmaß Rohbau
Breite: ca. 1,078m
Höhe: ca. 2,224m

mind. lichter Durchgang
Breite: mind. 90cm

Einbauort: Bypasstüren Ebene -2, -1 und 0
Menge: 6,000 St

**1.2.2 2-flügelige T30-RS Türe mit geschlossenem Türblatt FSA MH, ca. 2,40m x 2,725m**
*** Bezugsbeschreibung
Zweiflügelige, feuerhemmende, rauchdichte und
selbstschließende Innentüre, bestehend aus
Massivholzblockzarge und geschlossenen Türblätter, OTS
mit Festellanlage und Haftmagnet und absenkbarer
Bodendichtung.

Qualität Brandverhalten DIN 4102 / Rauchschutz DIN
18095: T30 RS, feuerhemmend, rauchdicht,
selbstschließend

Ausführung gem. der TVB-Leistungsbeschreibung, sowie
ergänzend:

Einbau:
geeignet für den Einbau in Holzmassivwände (BSH-Wand)
oder Leichtbauwände in F90-Qualität

Blockrahmen
Konstruktionsholz, massiv, schichtverleimt, mit spez.
Gewicht > 530 kg/m³
Blockrahmenbreite = 73 mm
Blockrahmentiefe = 75 mm

Wandanschluss
Standard, stumpf, mit Montagefuge ca. 10 mm. Die
Montagefuge zur Wand ist mit Steinwolle (Schmelzpunkt
>1000°C) zu hinterstopfen

Holzart / Oberfläche
Eiche / lackiert gemäß TVB

Türrahmen
Dicke ca. 74 mm, mit Massivholzrahmen schichtverleimt,
Friesbreite allseitig 113 mm, inkl. Glashalteleisten.
Einseitig gefälzt und eingestäbt.

Holzart / Oberfläche
Eiche / lackiert gemäß TVB

Flächengewicht
Türblatt ca. 45 kg/m²

Rahmen und Türrahmen
Eckverbindungen mit Schlitz und Zapfen, Brüstungsfugen
geschlossen.
Glasleisten auf Gehrung verleimt und mechanisch gegen
Öffnen der Fuge gesichert

Türblatt
Dicke ca. 74 mm, mit eingeleimtem Massivholzrahmen und
Brandschutzeinlage, sowie einer beidseitigen Absperrung
aus HDF-Platten, die HDF-Kanten sind sichtbar.

Konstruktionsbänder
dreidimensional verstellbare Rollentürbänder gemäß TVB,
Anzahl der Bänder nach Erfordernis,
DIN-L und DIN-R verwendbar

Bodendichtung
mit eingebauter Bodendichtung (einseitige Auslösung)

Einsteckschloss
in gesonderter Position, je nach Angabe AG keine PZ
Bohrung

Türdrücker
in gesonderter Position

Türschließer:
TS.2.2 - aufgesetzter Obertürschließer als
Feststellanlage mit aufgesetztem Haftmagnet gemäß
Technischer Vorbemerkungen. Komponenten in den
Einzelpositionen genannt und zu kalkulieren.

DIN-L und DIN-R verwendbar

Öffnungsmaß Rohbau
Breite: ca. 2,40m
Höhe: ca. 2,725m

mind. lichter Durchgang
Breite: mind. 120cm

Einbauort: Flurtüren Ebene -2, -1 und 0
Menge: 6,000 St

**1.2.3 2-flügelige T30-RS Holz-Glas Türe mit FSA, ca. 1,70m x 2,26m**
*** gemäß Ausführungsbeschreibung Zweiflügelige, feuerhemmende, rauchdichte und
*** wie Position 1.2.2
Zweiflügelige, feuerhemmende Holz-Glas-Brandschutztür,
bestehend aus Massivholzrahmentüren, OTS mit
Festellanlage und Haftmagnet und absenkbarer
Bodendichtung. 2-flügelige T30-RS Holz-Glas Türe mit
FSA, ca. 1,70m x 2,26m

Die Holzrahmenkonstruktion besteht aus Laub- oder
Nadelholz, massiv, schichtverleimt, mit spez. Gewicht >
430 kg/m³

Elementrahmen
Rahmenabmessung nach Zulassung 73 x 75 mm
Jede Brandschutzverglasung ist statisch zu bemessen.
(Hier Einbaubereich 2 nach DIN 4103.)

Holzart / Oberfläche
Eiche / Eiche funiert und lackiert gemäß TVB

Glasleisten
Stumpf mit Schattenfuge, die Rahmenteile sind einseitig
gefälzt und eingestäbt

Rahmen
Eckverbindungen mit Schlitz und Zapfen, Brüstungsfugen
geschlossen.
Glasleisten auf Gehrung verleimt und mechanisch gegen
Öffnen der Fuge gesichert

Glasart
Brandschutzglas F30
Luftschalldämmung ca. 40 dB,
Nenndicke ca. 17 mm, Gewicht ca. 40 kg/m².
Einbaubereich 2 nach DIN 4103

Einsatzbereich
Nur im Inneren von Gebäuden.

Wandanschluss
Standard, stumpf, mit Montagefuge ca. 10 mm. Die
Montagefuge zur Wand ist mit Steinwolle (Schmelzpunkt >
1000°C) zu hinterstopfen.

Einflügelige, verglaste Massivholzrahmentür als
Brandschutztür T30-RS nach DIN 4102-5. Als
feuerhemmender Abschluss und bei eingebauter
Bodendichtung Rauchdicht nach DIN 18095.

Einbauvariante
Einzubauen in Massivwand (Stahlbeton) und in Verbindung
mit dem festverglasten Massivholzrahmenelement (F30).

Blockrahmen
Konstruktionsholz, massiv, schichtverleimt, mit spez.
Gewicht > 530 kg/m³
Blockrahmenbreite = 73 mm
Blockrahmentiefe = 75 mm

Wandanschluss
Standard, stumpf, mit Montagefuge ca. 10 mm. Die
Montagefuge zur Wand ist mit Steinwolle (Schmelzpunkt
>1000°C) zu hinterstopfen

Holzart / Oberfläche
Eiche / Eicher, funiert und lackiert gemäß TVB

Türrahmen
Dicke ca. 74 mm, mit Massivholzrahmen schichtverleimt,
Friesbreite allseitig 113 mm, inkl. Glashalteleisten.
Einseitig gefälzt und eingestäbt.

Holzart / Oberfläche
Eiche / lackiert gemäß TVB

Flächengewicht
Türblatt ca. 45 kg/m²

Rahmen und Türrahmen
Eckverbindungen mit Schlitz und Zapfen, Brüstungsfugen
geschlossen.
Glasleisten auf Gehrung verleimt und mechanisch gegen
Öffnen der Fuge gesichert

Türblattverglasung
Brandschutzglas F30: Luftschalldämmung ca. 40 dB,
Nenndicke ca. 17 mm, Gewicht ca. 40 kg/m².
Einsatzbereich: Nur im Inneren von Gebäuden. Aufgrund
der besonderen Wirkungsweise aller Brandschutzgläser,
Im Türblatt komplett verglast, mit Glasleisten stumpf
mit Schattenfuge, im Farbton passend zur
Türrahmenoberfläche

Konstruktionsbänder
Dreidimensional verstellbare Rollentürbänder gemäß TVB,
Anzahl der Bänder nach Erfordernis,
DIN-L und DIN-R verwendbar

Bodendichtung
mit eingebauter Bodendichtung (einseitige Auslösung)

Einsteckschloss
in gesonderter Position, je nach Angabe AG keine PZ
Bohrung

Türdrücker
in gesonderter Position

Türschließer:
TS.2.1 - aufgesetzter Obertürschließer als
Feststellanlage mit elektromechanischer Feststellung
gemäß Technischer Vorbemerkungen. Komponenten in den
Einzelpositionen genannt und zu kalkulieren.

Öffnungsmaß Rohbau
Breite: ca. 1,70m
Höhe: ca. 2,26m

mind. lichter Durchgang
Breite: mind. 90cm

Einbauort: TRH-Süd Ebene -3
Menge: 1,000 St

**1.2.4 Zulage Rahmenverbreiterung, ca. 1,70 x 0,96m**
Zulage für die systemkonforme, durchgehende
Rahmenverbreiterung der vorgenannten Türen der
Positionen 1.2.3 zur Verkleidung / Überbrückung des
Bereichs zwischen UK Türsturz und UK Rohdecke.

Holzart / Oberfläche
Eiche / lackiert gemäß TVB - Die komplette
Rahmenverbreiterung ist sichtbar auszuführen.

Abmessungen: ca. 1,70m x 0,96m
Menge: 1,000 St

**1.2.5 Holz-Glas Türelement - Rahmentür mit Glasfüllung und 2x Seitenteilen und Rahmenverbreiterung**
Holz-Glas-Türelement bestehend aus 2x
Glas-Seitenteilen, einflügeliger, verglaste
Massivholzrahmentür gem. der TVB-Leistungsbeschreibung,
sowie ergänzend:

Brandverhalten DIN 4102: ohne Anforderung
Rauchschutz DIN 18095: ohne Anforderung

Schallschutz DIN4109: gem. Türliste RwR >= 32 dB; RwP
>= 37 dB
(für feststehende Glasfelder Schallschutz analog
Innentür RwP > 37 dB)

Die Holzrahmenkonstruktion besteht aus Laub- oder
Nadelholz, massiv, schichtverleimt, mit spez. Gewicht >
430 kg/m³

Einbauvariante
Einzubauen in bauseitigen Massivholzblendrahmen.

Blockrahmen
Konstruktionsholz, massiv, schichtverleimt, mit spez.
Gewicht > 530 kg/m³
Blockrahmenbreite = 73 mm
Blockrahmentiefe = 75 mm

Wandanschluss
Standard, stumpf, an Blendrahmen (siehe separate
Position) mit Montagefuge ca. 10 mm.

Türrahmen
Dicke ca. 74 mm, mit Massivholzrahmen schichtverleimt,
Friesbreite allseitig 113 mm, inkl. Glashalteleisten.
Einseitig gefälzt und eingestäbt.

Holzart / Oberfläche
Eiche / lackiert (gemäß TVB)

Flächengewicht
Türblatt ca. 45 kg/m²

Rahmen und Türrahmen
Eckverbindungen mit Schlitz und Zapfen, Brüstungsfugen
geschlossen.
Glasleisten auf Gehrung verleimt und mechanisch gegen
Öffnen der Fuge gesichert. Rahmenabmessung nach
Zulassung 73 x 75 mm

Türblattverglasung und Festverglasung
16mm P6B Klarglas als VSG- oder ESG-Glas.
Einschließlich aller erforderlichen Anpassungen /
Änderungen an Rahmen, Rahmenverbreiterungen,
Glashalteleisten, Fugen, Befestigungsmittel etc. für
den Einbau dieser Gläser.

Aufbau nach Erfordernis und Tür- bzw. Elementmaßgabe,
Einbau in massiver Holzblockzarge o.
Holzrahmentürflügel, Befestigung durch Glasleisten aus
Holzleisten in Material und Oberflächenbehandlung wie
Zarge bzw. Rahmen. Im Türblatt komplett verglast, mit
Glasleisten stumpf mit Schattenfuge, im Farbton passend
zur Türrahmenoberfläche

Glasleisten
Stumpf mit Schattenfuge, die Rahmenteile sind einseitig
gefälzt und eingestäbt

Konstruktionsbänder
Sichtbare 3D-verstellebare Rollentürbänder gemäß TVB,
Anzahl der Bänder nach Erfordernis,

DIN-L und DIN-R verwendbar

Einsteckschloss
in gesonderter Position

Türdrücker
in gesonderter Position

Türschließer:
keiner

Öffnungsmaß Rohbau
Breite: ca. 3,69m
Höhe roh über FFB: 2,675m

Rahmenverbreiterungen / Bodenschwellen
obere Rahmenverbreiterung: 40-60mm

mind. lichter Durchgang
Breite: 90cm im Lichten
Höhe: mind. 2,10 m

Seitenteil mit Glasfüllung
Breite Teil 1: ca. 1,67m
Breite Teil 2: ca. 0,97 m
Elementhöhe über FFB: 2,62m
Rahmenverbreiterung: ca. 6cm

Diese Position zum Innentürelement beinhaltet auch die
erforderlichen Anpassarbeiten und Verbindungen der drei
hier enthaltenen einzelnen Elemente untereinander
insbesondere unter Berücksichtigung der geforderten
Schallschutzanforderungen.

Einbauort: Kopfräume Ebene -2 bis Ebene 0
Menge: 3,000 St

**1.2.6 Zulage Blendrahmen (Montagerahmen)**
Zulage für den Einbau einen Blendrahmens oder einer
Blendzarge links und rechts des vorgenannten
Türelements.
Der Blendrahmen dient als seitlicher Montagerahmen für
das Türelement zu Verkleidung der flurseitigen
Vorsatzschalen.

Blendrahmen links: ca. 0,20m x 2,675m
Blendrahmen rechts: ca. 0,40m x 2,675m

Ausführung/Stärke/Material und Oberfläche entsprechend
des Türelements. Der Blendrahmen muss ebenenbündig und
mit stumpfem Stoß an das Element anschließen.
1x Position Blendrahmen= 2 Seitenteile pro Türelement
Menge: 3,000 St

**1.2.7 Zulage Verglasung mit 16mm P6B Klarglas**
Zulage Verglasung mit 16mm P6B Klarglas. Einschließlich
aller erforderlichen Anpassungen / Änderungen an
Rahmen, Glashalteleisten, Fugen, etc. für den Einbau
dieser Gläser.
Menge: 3,000 St

**1.2.8 Zulage Schallschutz RwR >= 37 dB**
Zulage zu dem vorbeschriebenen Innentürelement Typ 08
für die Qualität Schallschutz DIN4109: gem. Türliste
RwR >= 37 dB; RwP >= 42 dB
(für feststehende Glasfelder Schallschutz analog
Innentür RwP > 42 dB)

inklusive Ausführung mit mechanisch absenkbarer
Bodendichtung für diese Brandschutzqualität,
Einbausituation mit Bodenschwelle
Menge: 3,000 St

#### 1.3 Brandschutzelemente, Brandschutzvorhänge und F90-Systemverglasung

**1.3.1 Holz-Glas-Brandschutzelement T30-RS - Rahmentür mit Glasfüllung und Glasseitenteil - FSA MH, ca. 2,50m x 2,925m**
*** Bezugsbeschreibung
Holz-Glas-Brandschutzelement bestehend aus
Brandschutzverglasung F30, feuerhemmend - nach DIN
4102-13 für Innenanwendung (als Seitenteil und
Oberlicht) und einflügelige, verglaste
Massivholzrahmentür als T30-RS Brandschutztür T30-RS,
nach DIN 4102-5.

Die Holzrahmenkonstruktion besteht aus Laub- oder
Nadelholz, massiv, schichtverleimt, mit spez. Gewicht >
430 kg/m³

Elementrahmen
Rahmenabmessung nach Zulassung 73 x 75 mm
Jede Brandschutzverglasung ist statisch zu bemessen.
(Hier Einbaubereich 2 nach DIN 4103.)

Holzart / Oberfläche
Eiche / Eiche funiert und lackiert gemäß TVB

Glasleisten
Stumpf mit Schattenfuge, die Rahmenteile sind einseitig
gefälzt und eingestäbt

Rahmen
Eckverbindungen mit Schlitz und Zapfen, Brüstungsfugen
geschlossen.
Glasleisten auf Gehrung verleimt und mechanisch gegen
Öffnen der Fuge gesichert

Glasart
Brandschutzglas F30
Luftschalldämmung ca. 40 dB,
Nenndicke ca. 17 mm, Gewicht ca. 40 kg/m².
Einbaubereich 2 nach DIN 4103

Einsatzbereich
Nur im Inneren von Gebäuden.

Wandanschluss
Standard, stumpf, mit Montagefuge ca. 10 mm. Die
Montagefuge zur Wand ist mit Steinwolle (Schmelzpunkt >
1000°C) zu hinterstopfen.

Einflügelige, verglaste Massivholzrahmentür als
Brandschutztür T30-RS nach DIN 4102-5. Als
feuerhemmender Abschluss und bei eingebauter
Bodendichtung Rauchdicht nach DIN 18095.

Einbauvariante
Einzubauen in Massivwand (Stahlbeton) und in Verbindung
mit dem festverglasten Massivholzrahmenelement (F30).

Blockrahmen
Konstruktionsholz, massiv, schichtverleimt, mit spez.
Gewicht > 530 kg/m³
Blockrahmenbreite = 73 mm
Blockrahmentiefe = 75 mm

Wandanschluss
Standard, stumpf, mit Montagefuge ca. 10 mm. Die
Montagefuge zur Wand ist mit Steinwolle (Schmelzpunkt
>1000°C) zu hinterstopfen

Holzart / Oberfläche
Eiche / Eicher, funiert und lackiert gemäß TVB

Türrahmen
Dicke ca. 74 mm, mit Massivholzrahmen schichtverleimt,
Friesbreite allseitig 113 mm, inkl. Glashalteleisten.
Einseitig gefälzt und eingestäbt.

Holzart / Oberfläche
Eiche / lackiert gemäß TVB

Flächengewicht
Türblatt ca. 45 kg/m²

Rahmen und Türrahmen
Eckverbindungen mit Schlitz und Zapfen, Brüstungsfugen
geschlossen.
Glasleisten auf Gehrung verleimt und mechanisch gegen
Öffnen der Fuge gesichert

Türblattverglasung
Brandschutzglas F30: Luftschalldämmung ca. 40 dB,
Nenndicke ca. 17 mm, Gewicht ca. 40 kg/m².
Einsatzbereich: Nur im Inneren von Gebäuden. Aufgrund
der besonderen Wirkungsweise aller Brandschutzgläser,
Im Türblatt komplett verglast, mit Glasleisten stumpf
mit Schattenfuge, im Farbton passend zur
Türrahmenoberfläche

Konstruktionsbänder
Dreidimensional verstellbare Rollentürbänder gemäß TVB,
Anzahl der Bänder nach Erfordernis,
DIN-L und DIN-R verwendbar

Bodendichtung
mit eingebauter Bodendichtung (einseitige Auslösung)

Einsteckschloss
in gesonderter Position, je nach Angabe AG keine PZ
Bohrung

Türdrücker
in gesonderter Position

Türschließer:
TS.1.2 - aufgesetzter Obertürschließer als
Feststellanlage mit aufgesetztem Haftmagnet gemäß
Technischer Vorbemerkungen. Komponenten in den
Einzelpositionen genannt und zu kalkulieren.

Öffnungsmaß Rohbau
Breite: ca. 2,50m
Höhe: ca. 2,925m
Holz/Glas Seitenteil: ca. 1,25 x 2,20m
Holz/Glas Oberlicht: ca. 2,50m x 0,475m (durchgehend
über Elementbreite)
Türelement: ca. 1,25m x 2,20m
Rahmenverbreiterung: ca. 0,25m (siehe gesonderte
Position)

mind. lichter Durchgang
Breite: mind. 120cm

Einbauort: Elemente TRH-Süd Ebene -2, -1 und 0
Menge: 3,000 St

**1.3.2 geänderte Elementaufteilung**
*** gemäß Ausführungsbeschreibung Holz-Glas-Brandschutzelement bestehend aus
*** wie Position 1.3.1
Öffnungsmaß Rohbau
Breite: ca. 2,50m
Höhe: ca. 2,925m
Holz/Glas Seitenteil: ca. 1,64 x 2,20m
Holz/Glas Oberlicht: ca. 2,50m x 0,475m (durchgehend
über Elementbreite)
Türelement: ca. 0,86m x 2,20m
Rahmenverbreiterung: ca. 0,25m (siehe gesonderte
Position)

mind. lichter Durchgang
Breite: mind. 90cm
Menge: 3,000 St

**1.3.3 Zulage Rahmenverbreiterung ca. 2,50m x 0,20m**
Zulage für die systemkonforme, durchgehende
Rahmenverbreiterung der vorgenannten Türen der
Positionen 1.3.1 und 1.3.2 zur Überbrückung des
Deckenzwischenraums.

Abmessungen: ca. 2,50m x 0,20m
Menge: 6,000 St

**1.3.4 Holz-Glas Brandschutzelement T30-RS - Rahmentür mit Glasfüllung und Glasseitenteil, ca. 2,50m x 2,09m**
Holz-Glas-Brandschutzelement bestehend aus
Brandschutzverglasung F30, feuerhemmend - nach DIN
4102-13 für Innenanwendung und einflügelige, verglaste
Massivholzrahmentür als T30-RS Brandschutztür T30-RS,
nach DIN 4102-5

Die Holzrahmenkonstruktion besteht aus Laub- oder
Nadelholz, massiv, schichtverleimt, mit spez. Gewicht >
430 kg/m³

Elementrahmen
Rahmenabmessung nach Zulassung 73 x 75 mm
Jede Brandschutzverglasung ist statisch zu bemessen.
(Hier Einbaubereich 2 nach DIN 4103.)

Holzart / Oberfläche
Eiche / Eiche funiert und lackiert gemäß TVB

Glasleisten
Stumpf mit Schattenfuge, die Rahmenteile sind einseitig
gefälzt und eingestäbt

Rahmen
Eckverbindungen mit Schlitz und Zapfen, Brüstungsfugen
geschlossen.
Glasleisten auf Gehrung verleimt und mechanisch gegen
Öffnen der Fuge gesichert

Glasart
Brandschutzglas F30
Luftschalldämmung ca. 40 dB,
Nenndicke ca. 17 mm, Gewicht ca. 40 kg/m².
Einbaubereich 2 nach DIN 4103

Einsatzbereich
Nur im Inneren von Gebäuden.

Wandanschluss
Standard, stumpf, mit Montagefuge ca. 10 mm. Die
Montagefuge zur Wand ist mit Steinwolle (Schmelzpunkt >
1000°C) zu hinterstopfen.

einflügelige, verglaste Massivholzrahmentür als
Brandschutztür T30-RS nach DIN 4102-5. Als
feuerhemmender Abschluss und bei eingebauter
Bodendichtung Rauchdicht nach DIN 18095.

Einbauvariante
Einzubauen in Massivwand (Stahlbeton) und in Verbindung
mit dem festverglasten Massivholzrahmenelement (F30).

Blockrahmen
Konstruktionsholz, massiv, schichtverleimt, mit spez.
Gewicht > 530 kg/m³
Blockrahmenbreite = 73 mm
Blockrahmentiefe = 75 mm

Wandanschluss
Standard, stumpf, mit Montagefuge ca. 10 mm. Die
Montagefuge zur Wand ist mit Steinwolle (Schmelzpunkt
>1000°C) zu hinterstopfen

Holzart / Oberfläche
Eiche / Eicher, funiert und lackiert gemäß TVB

Türrahmen
Dicke ca. 53 mm, mit Massivholzrahmen schichtverleimt,
Friesbreite allseitig 113 mm, inkl. Glashalteleisten.
Einseitig gefälzt und eingestäbt.

Holzart / Oberfläche
Eiche / Eicher, funiert und lackiert gemäß TVB

Flächengewicht
Türblatt ca. 45 kg/m²

Rahmen und Türrahmen
Eckverbindungen mit Schlitz und Zapfen, Brüstungsfugen
geschlossen.
Glasleisten auf Gehrung verleimt und mechanisch gegen
Öffnen der Fuge gesichert

Türblattverglasung
Brandschutzglas F30: Luftschalldämmung ca. 40 dB,
Nenndicke ca. 17 mm, Gewicht ca. 40 kg/m².
Einsatzbereich: Nur im Inneren von Gebäuden. Aufgrund
der besonderen Wirkungsweise aller Brandschutzgläser,
Im Türblatt komplett verglast, mit Glasleisten stumpf
mit Schattenfuge, im Farbton passend zur
Türrahmenoberfläche

Konstruktionsbänder
Dreidimensional verstellbare Rollentürbänder gemäß TVB,
Anzahl der Bänder nach Erfordernis,
DIN-L und DIN-R verwendbar

Bodendichtung
mit eingebauter Bodendichtung (einseitige Auslösung)

Einsteckschloss
in gesonderter Position, je nach Angabe AG keine PZ
Bohrung

Türdrücker
in gesonderter Position

Türschließer:
TS.1.1 - integrierter Obertürschließer gemäß
Technischer Vorbemerkungen.

Öffnungsmaß Rohbau
Breite: ca. 2,50m
Höhe: ca. 2,09m

mind. lichter Durchgang
Breite: mind. 120cm

Einbauort: Elemente TRH-Nord Ebene -2, -1 und 0
Menge: 3,000 St

**1.3.5 Selbstschließender Feuer- und Rauchschutzvorhang - vertikaler Einbau, ca. 2,50m x 0,635m,**
selbstschließender Rauchabschluss textiler Bauweise.
bzw. nicht wärmedämmender Feuer- und Rauchschutzvorhang
in vertikaler Einbaulage und Schließrichtung.

Das System muss folgende Eigenschaften haben:
- Klassifizierung nach EN 13501-1: EW90 S200 C2 oder
kompensierende Maßnahmen: Zur gleichwertigen Erreichung
des Schutzziels EI90 S200 C2 wird bauseits eine
brandlastfreie Zone von 50cm eingerichtet. Nachweise
hierfür sind bei Abgabe des LV entsprechend beizulegen.

Lichte Breite x Abrolllänge: 2.500 mm x 435 mm
Montagehöhe: 2.920 mm
Gehäuseabmessungen (TxH): 290 mm x 200 mm
Sichtbare Oberflächen: Sichtbare Flächen beschichtet in
einem RAL-Standardfarbton
Führungsschienen: eckig, in der Laibung
Abschlussleiste: flexible Abschlussleisten zum
Ausgleich von
Unebenheiten des Fußbodens

Das System muss für den Abschluss in erhöhter
Einbaulage geprüft sein.
Erforderliche Hebehilfen, wie Rollgerüst, sind in den
Preisen zu berücksichtigen.

Einbauort: Treppenhaus Nord, Ebenen E-2, E-1 und E0
Einbauhöhe: bis 3,50m
Menge: 3,000 St

**1.3.6 F90-Systemverglasung in Holzmassivbau, ca. 5,17m x 2,52m**
F90-Brandschutzverglasung, feuerbeständig- nach DIN
4102-13, als absturzsichernde Verglasung nach DIN 18008
Teil 4 und als Systemglaswand mit vertikaler
Silikonfuge.

Ausführung gem. der TVB-Leistungsbeschreibung, sowie
ergänzend:

Einbau:
geeignet für den Einbau in Holzbauweise (BSH-Wand) in
F90-Qualität. Die Verglasung wird in eine Wandöffnung
mit Wandanschluss (seitlich), Deckenanschluss (oben)
und Brüstunganschluss (unten ) eingebaut.
Wandstärke: 14cm + 2x18mm GKFI Direktbeplankung gemäß
MusterHolzbauRichtlinie

Die Holzrahmenkonstruktion besteht aus Laub- oder
Nadelholz, massiv, schichtverleimt, mit spez. Gewicht >
530 kg/m³

Elementrahmen
Rahmenabmessung nach Bauartgenehmigung 83 x 140 mm
Jede Brandschutzverglasung ist statisch zu bemessen.
(Hier Einbaubereich 2 nach DIN 4103.) Änderung der
Bemessungsgrundlage erfordert eine Neukalkulation.

Holzart / Oberfläche
Eiche / lackiert gemäß TVB

Glasleisten
Stumpf mit Schattenfuge, die Rahmenteile sind einseitig
gefälzt und eingestäbt.

Rahmen
Eckverbindungen mit Schlitz und Zapfen, Brüstungsfugen
geschlossen. Glasleisten auf Gehrung verleimt und
mechanisch gegen Öffnen der Fuge gesichert.

Glasart
Brandschutz- Systemglas 90/43
mit beidseitigem UV-Schutz,
Nenndicke ca. 62 mm, Gewicht ca. 142 kg/m².
Mit geprüfter Absturzsicherheit nach DIN 18008 Teil 4
für Kategorie A und C (Ehemals TRAV),
Nutzungskategorie C1-C4 nach DIN EN 1991-1-1/NA:2012-12
Einbaubereich 2 nach DIN 4103

Glasstöße
Fugenausbildung gemäß Zulassung (3-10mm)
verfugen mit Promat-Systemglas-Silikon, Farbton
transparent, einschließlich
Systemglas-Silikon.
Hinweis: Übrige Verfugungsarbeiten sind mit bauseits zu
beschaffendem handelsüblichem neutral vernetzendem
Silikon auszuführen.

Fugenabdeckung
Silikon sichtbar, Glas kantenfein

Wandanschluss
Standard, stumpf, mit Montagefuge ca. 10 mm. Die
Montagefuge zur Wand ist mit Steinwolle (Schmelzpunkt >
1000°C) zu hinterstopfen

Abmessungen F90-Systemverglasung
Breite: ca. 5,17m
Höhe: ca. 2,52m
Glasteilung: ca. 5x 1,034 x 2,28m einschließlich 4
Glasfugen

Einbauort: Galerie, Ebene 0
Das Einbringen und vertragen der Gläser bis zum
Einbauort ist zu verücksichtigen und mit
einzukalkulieren.
Menge: 1,000 St

**1.3.7 Zulage Rahmenverbreiterung**
Zulage für die systemkonforme, durchgehende
Rahmenverbreiterung der vorgenannten Position
F90-Systemverglasung zur Überbrückung des
Deckenzwischenraums.

Abmessungen: LxH: ca. 5,17m x 0,17m
Menge: 1,000 St

#### 1.4 Sonstiges

*Hinweis*
Die Verwendung der Einzelkomponenten von
Feststellanlagen hat aus einem aufeinander abgestimmten
Herstellersystem zu erfolgen.

In die Postionen sind die erforderlichen Verkabelungen,
der Anschluss der Einzelkompontenten und der Anschluss
an bauseitiges Stromnetz und Inbetriebnahme für ein
fertig montiertes, funktionsfähiges Element zu
kalkulieren.

**1.4.1 Zulage: ohne PZ Bohrung**
Zulage für die vorherigen Positionen 'Türelement' für
die Ausführung des Türblatts oder Rahmens ohne
PZ-Bohrung. Ausführung nach Anweisung/ Angabe AG.
Menge: 6,000 St

**1.4.2 Zulage erhöhte Schallschutzanforderung 37 dB**
Zulage zu vorherigen Positionen für erhöhte
Schallschutzanforderung von 37 dB.
Menge: 6,000 St

**1.4.3 Zulage verdeckt liegende Türbänder**
Zulage zu den vorbeschriebenen Innentürelementen für
die Verwendung verdeckt liegender Türbänder gem. TVB.

Diese Position kommt an einzelnen Innentürflügeln nach
Maßgabe der Bauleitung zur Ausführung.
Die Abrechnung dieser Position erfolgt je
Öffnungsflügel.
Menge: 23,000 St

**1.4.4 Komplettsystem für FSA Brandschutzvorhang**
Lieferung und Montage einer zugelassenen
Feststellanlage für den vorgenannten selbstschließenden
Feuer- und Rauchschutzvorhang.

Die Feststellanlage besteht aus folgenden Komponenten:
Steuerung:  für 1 System
Signalgeber:  1x Blitzhupe
Ersatzstromversorgung:  5 min
Branderkennung:  2x optische Melder
Handauslösung - Typ: 1x Handtaster orange, hinter Glas
AP
Ansteuerungsmodul:  1x

Einbauort: Treppenhaus Nord
Menge: 3,000 St

**1.4.5 Anschluss - Inbetriebnahme FSA Brand- und Rauchschutzvorhang**
elektrischer Anschluss an der bauseitige
ELT-Klemmstelle und Inbetriebnahme der Festellanlage
für den Brand- und Rauchschutzvorhang mit allen
Komponenten (Taster, Zentrale, etc.), sowie
Abnahmeprüfung des Vorhangs und dauerhaftes Anbringen
des Zulassungsschildes.
Menge: 3,000 St

**1.4.6 Elektromagnet**
Elektromagnet, 24 V DC, mit Verpolschutz, nach EN 1155,
mit CE-Kennzeichnung, für Wandmontage. Haltekraft 500
Nm.
Erforderliches Zubehör: Anker (siehe Folgeposition)
Farbe: Edelstahl-Design
Menge: 12,000 St

**1.4.7 Anker mit Grundplatte**
Anker mit Grundplatte für magnetische Verbindung
zwischen dem Elektromagnet und dem Türflügel.
Menge: 12,000 St

**1.4.8 Zulage Ausleger / Verlängerung**
Zulage Ausleger / Verlängerung für den vorgenannten
Magnethalter bzw. Anker zur Überbrückung der Ausladung
bei einem Öffnungswinkel < 180°.

Ausladung: max. 35cm
Material: Edelstahl
geeignet für die kopfseitige Befestigung am Türrahmen.

Alle notwendigen Montage- und Justierzubehöre sind in
die Position einzukalkulieren.
Menge: 3,000 St

**1.4.9 Rauchmeldezentrale für FSA**
Rauchmeldezentrale zu Vorpositionen mit
Feststellanlage,
mit Betriebs- und Wartungsanzeige, integriertem
Netzteil und optischem Rauchmelder für Sturzmontage.
Zur Ansteuerung der Feststellvorrichtungen aus
Vorpositionen.
Anschlussspannung 230 V AC, Betriebsspannung 24 V DC.
mit Anschlussmöglichkeit für weiteren Melder und
externe  Handauslösung.
Menge: 26,000 St

**1.4.10 Handauslösung für FSA**
Taster rot mit Aufschrift "Tür schließen",
Unterputzversion, passend für Schalterserie Gira E2,
Montage Taster in unmittelbarer Nähe des Abschlusses,
Taster darf durch die offene Tür nicht verdeckt werden.
Anschluss an Rauchmeldezentrale aus vorbeschriebener
Position.
Menge: 12,000 St

**1.4.11 Anschluss - Inbetriebnahme FSA**
elektrischer Anschluss an der bauseitige
ELT-Klemmstelle und Inbetriebnahme des
Freilauftürschließers mit allen Komponenten (Taster,
Zentrale, etc.), sowie Abnahmeprüfung des Türlementes
mit Freilauftürschließer und dauerhaftes Anbringen des
Zulassungsschildes.
Menge: 22,000 St

**1.4.12 Fingerklemmschutz GBS**
Fingerschutz Schutz der Nebenschließkante, als
Fingerschutz zwischen Tür und Zarge, als flexible
Abdeckung aus Spezial-Kunststoff, abwaschbar, Einsatz
auch für Brand-/Rauschutztüren zugelassen. Optisch
unauffälliger, besonders flacher Fingerschutz,
nachträglich kürzbar.
Montage auf Gegenbandseite.
Länge: ca. 250cm
an vorbeschriebenen Türelementen, Öffnungswinkel bis
min 110°
Farbton aus RAL/NCS Farbkarte, Farbton nach Wahl AG
Menge: 22,000 St

**1.4.13 Fingerklemmschutz BS**
Fingerschutz Schutz der Hauptschließkante, als
Fingerschutz zwischen Tür und Zarge, als Profil in
Verlängerung der Rollenbänder, Aluminium, Farbe silber
eloxiert, Einsatz auch für Brand-/Rauschutztüren
zugelassen. Optisch unauffälliger, besonders flacher
Fingerschutz, nachträglich kürzbar.
Montage auf Bandseite.
Länge: ca. 250cm
an vorbeschriebenen Türelementen, Öffnungswinkel bis
min 110°
Menge: 22,000 St

**1.4.14 Einsteckschloss**
Einsteckschloss für Türpositionen nach DIN 18251,
Klasse 3, Ausführung Stulp Edelstahl matt rund, mit
Wechsel, Riegel 2-tourig, Dornmaß 65mm, Entfernung
72mm, Falle und Riegel hochglanz poliert vernickelt,
für Profilzylinder vorgerichtet, einschließlich
erforderlicher Anpassungen/Fräsungen/Bohrungen etc. an
Türblatt und Zarge.
Menge: 3,000 St

**1.4.15 Einsteckschloss in Brandschutzausführung mit Panikfunktion E**
Einsteckschloss in Brandschutzausführung für
einflügelige Holzvollblatttüren mit Panikfunktion "E".
Verschlusssystem für Notausgänge nach EN 179 und
zugelassen für Feuerschutzabschlüsse nach EN 1634
bestehend aus:

Selbstverriegelndes-Panik- Holz- und Stahltürschloss
nach EN 12209, Stulp Edelstahl matt, abgerundet,
Flachstulp 20x3 mm oder 24x3 mm, mit Wechsel, in
Kombination mit Beschlägen nach EN 179 (Notausgänge)
zugelassen, verzinkter Schlosskasten, mit
montagefreundlicher Zuführung der
Zylinderbefestigungsschraube, durchgehende
Beschlagbefestigung, 9mm Nuss, automatischer umlegbarer
Fallenriegel mit integriertem Auslösehebel aus Stahl in
Verschlussstellung mit 20 mm Fallenvorstand in
Anlehnung an DIN 18251 Klasse 5, Hinterdornmaß 33 mm,
Zylinderabstand PZ 72 mm (CHRZ 74 mm),

Dornmaß: 45 - 100 mm (nach Anforderungen Systemgeber)

Panikfunktion: Funktion "E"

Schließblech/Edelstahl: Gerades Schließblech

Einsteckschloss für Türpositionen nach DIN 18251,
Klasse 3, geeignet für Türen mit
Brandschutzanforderungen, Ausführung Stulp Niro rd, mit
Brandschutzschließblech in Niro, Riegel 2-tourig,
Dornmaß 55mm, Entfernung 72mm, Falle und Riegel
hochglanz poliert vernickelt, für Profilzylinder
vorgerichtet, einschließlich erforderlicher
Anpassungen/Fräsungen/Bohrungen etc. an Türblatt und
Zarge.

Tür: einflügelig
Panikfunktion:  D
Einbauort: Treppenhaus Nord und Süd, Ebenen -2 bis
Ebene 0
Menge: 6,000 St

**1.4.16 Einsteckschloss in Brandschutzausführung mit Panikfunktion B**
Einsteckschloss in Brandschutzausführung für
einflügelige Holzvollblatttüren mit Panikfunktion "E".
Verschlusssystem für Notausgänge nach EN 179 und
zugelassen für Feuerschutzabschlüsse nach EN 1634
bestehend aus:

Selbstverriegelndes-Panik- Holz- und Stahltürschloss
nach EN 12209, Stulp Edelstahl matt, abgerundet,
Flachstulp 20x3 mm oder 24x3 mm, mit Wechsel, in
Kombination mit Beschlägen nach EN 179 (Notausgänge)
zugelassen, verzinkter Schlosskasten, mit
montagefreundlicher Zuführung der
Zylinderbefestigungsschraube, durchgehende
Beschlagbefestigung, 9mm Nuss, automatischer umlegbarer
Fallenriegel mit integriertem Auslösehebel aus Stahl in
Verschlussstellung mit 20 mm Fallenvorstand in
Anlehnung an DIN 18251 Klasse 5, Hinterdornmaß 33 mm,
Zylinderabstand PZ 72 mm (CHRZ 74 mm),

Dornmaß: 45 - 100 mm (nach Anforderungen Systemgeber)

Panikfunktion: Funktion "E"

Schließblech/Edelstahl: Gerades Schließblech

Einsteckschloss für Türpositionen nach DIN 18251,
Klasse 3, geeignet für Türen mit
Brandschutzanforderungen, Ausführung Stulp Niro rd, mit
Brandschutzschließblech in Niro, Riegel 2-tourig,
Dornmaß 55mm, Entfernung 72mm, Falle und Riegel
hochglanz poliert vernickelt, für Profilzylinder
vorgerichtet, einschließlich erforderlicher
Anpassungen/Fräsungen/Bohrungen etc. an Türblatt und
Zarge.

Tür: einflügelig
Panikfunktion:  D
Einbauort: Treppenhaus Nord und Süd, Ebenen -2 bis
Ebene 0
Menge: 9,000 St

**1.4.17 Einsteckschloss in Brandschutzausführung - 2-flügelige Tür - Vollpanik mit Panikfunktion E**
Einsteckschloss in Brandschutzausführung für
zweiflügelige Holzvollblatttür - Vollpanik mit
Panikfunktion E. Verschlusssystem für Notausgänge nach
EN 179 und zugelassen für Feuerschutzabschlüsse nach EN
1634 bestehend aus:

A Gangflügel:
Selbstverriegelndes-Panik- Holz- und Stahltürschloss
nach EN 12209, Stulp Edelstahl matt, abgerundet,
Flachstulp 20x3 mm oder 24x3 mm, mit Wechsel, in
Kombination Beschlägen nach EN 179 (Notausgänge)
zugelassen, verzinkter Schlosskasten, mit
montagefreundlicher Zuführung der
Zylinderbefestigungsschraube, durchgehende
Beschlagbefestigung, 9mm Nuss, automatischer umlegbarer
Fallenriegel mit integriertem Auslösehebel aus Stahl in
Verschlussstellung mit 20 mm Fallenvorstand in
Anlehnung an DIN 18251 Klasse 5, Hinterdornmaß 33 mm,
Zylinderabstand PZ 72 mm (CHRZ 74 mm),

Dornmaß: 55 - 100 mm (nach Anforderungen Systemgeber)

Panikfunktion: Funktion "E"

B Standflügel:
Holz- und Stahl-Panik-Treibriegelschloss, Stulp
Edelstahl matt, abgerundet gerade oder mit Lappen,
zugelassen für Beschlägen nach EN 179 (Notausgänge), 9
mm Nuss, Hinterdornmaß 33 mm,

Dornmaß: 65 - 100 mm (nach Anforderungen Systemgeber)

Zubehör:
Rohr (oben) mit Gleitstopfen, massive Stange (unten),
Stangenführungsplatte, verstellbare Bodenmulde aus
Edelstahl, Schaltschloss + Schließblech

Hinweis: Nach EN 179 sind nur komplett zugelassene
Verschlusssysteme als Einheit zugelassen!

Für Profilzylinder vorgerichtet, einschließlich
erforderlicher Anpassungen/Fräsungen/Bohrungen etc. an
Türblatt und Zarge.

Einbauort: Treppenhaus Süd Ebene -3 und Flure Ebene -2
bis Ebene 0
Menge: 7,000 St

**1.4.18 Türdrückergarnitur - einflügelige Tür**
Türdrückergarnitur nach DIN EN 179, schlanke
L-Form-Türdrücker in Säbelform und einer sich zum
Türdrückerende im Querschnitt verjüngenden Handhabe,
mit Rundrosetten Durchmesser 55 mm, aufliegend
montiert, Dekorform rund, aus Aluminium, Oberfläche
Naturfarbig eloxiert, glänzend, Rundrosetten
vorgerichtet für Profilzylinder,

einschl. erforderlicher Anpassungen/ Fräsungen/
Bohrungen etc. an Türblatt und Zarge.
Menge: 3,000 St

**1.4.19 Zulage verkröpft**
Zulage für die baugleiche Ausführung der vorgenannten
Drücker als verkröpfte Drückergarnitur - geeignet für
Rahmentüren.
Menge: 3,000 St

**1.4.20 Türdrückergarnitur - einflügelige Tür in Brandschutzausführung**
Türdrückergarnitur mit Panikfunktion für Türpositionen
nach DIN EN 179, schlanke L-Form-Türdrücker in
Säbelform und einer sich zum Türdrückerende im
Querschnitt verjüngenden Handhabe, mit Rundrosetten
Durchmesser 55 mm, aufliegend montiert, Dekorform rund,
aus Aluminium, Oberfläche Naturfarbig eloxiert,
glänzend. Rundrosetten vorgerichtet für Profilzylinder,
geeignet für Türen mit Brandschutzanforderung.
Objektbeschlag zugelassen nach DIN 18273 und EN 1906,

Beschlagdrückergarnitur: Panikdrücker mit 9 mm
Vierkantstift festdrehbar gelagert

Einschließlich erforderlicher Anpassungen / Fräsungen /
Bohrungen etc. an Türblatt und Zarge.

Hinweis: Nach EN 179 sind nur komplett zugelassene
Verschlusssysteme als Einheit zugelassen!
Menge: 15,000 St

**1.4.21 Zulage verkröpfter Drücker**
Zulage für die baugleiche Ausführung der vorgenannten
Drücker als verkröpfte Drückergarnitur - geeignet für
Rahmentüren.
Menge: 15,000 St

**1.4.22 Türdrückergarnitur - zweiflügelige Tür in Brandschutzausführung**
Türdrückergarnitur nach DIN EN 179 geeignet für die
vorgenannte zweiflügelige Tür mit Vollpanik. Diese
Positionn enthält alle erforderlichen Drücker für Geh-
und Standseite und auf der Bandseeite und
Bandgegenseite.
1 Stück= 2 Drückergarnituren (Geh- und Standflügel)

Schlanke L-Form-Türdrücker in Säbelform und einer sich
zum Türdrückerende im Querschnitt verjüngenden
Handhabe, mit Rundrosetten Durchmesser 55 mm,
aufliegend montiert, Dekorform rund, aus Aluminium,
Oberfläche Naturfarbig eloxiert, glänzend, Rundrosetten
vorgerichtet für Profilzylinder, geeignet für Türen mit
Brandschutzanforderung.

Objektbeschlag zugelassen nach DIN 18273 und EN 1906,

Gehflügel: Beschlagdrückergarnitur: Panikdrücker mit 9
mm Vierkantstift festdrehbar gelagert

Standflügel: Panikdrehhebel mit 9 mm Vierkantstift, mit
Rastmechanismus, festdrehbar gelagert auf der Ziehseite
/ Bandgegenseite.

Material/Oberfläche:  Edelstahl, matt gebürstet, mit
Befestigungszubehör
einschließlich erforderlicher Anpassungen / Fräsungen /
Bohrungen etc. an Türblatt und Zarge.

Nach EN 179 sind nur komplett zugelassene
Verschlusssysteme als Einheit zugelassen.
Menge: 7,000 St

**1.4.23 Zulage verkröpft**
Zulage für die baugleiche Ausführung der vorgenannten
Drücker als verkröpfte Drücker - geeignet für
Rahmentüren.
Menge: 7,000 St

**1.4.24 Griffstangen einflg.**
Zulage zu Türpositionen (einflügelig) für Griffstangen

Griffstangen innen- und außenseitig:
Türgriffstange, Befestigung mit geraden Stützen
Material: Edelstahl Rostfrei, Oberfläche "fein matt"
ausgelegt für Länge ca. 2800mm und Rundrosette
vorgerichtet für Profilzylinder,

Gerader Stangengriff / Stoßgriff in L-Form bzw. gerader
Ausführung für Objekttüren. Gerade, mit rechtwinklig
angebundenen Stützen.
Durchmesser: ca. 30mm
Befestigungsabstand: ca. 600 mm
Befestigungsart: verdeckt verschraubt (bzw. passendes
Befestigungsset je nach Türprofil - Holz- oder
Holz/Glas-Tür

Angebotenes Produkt:
'........................................'

Abrechnung je Stück Türlelement beinhaltet somit 2
Stange, 2x Rundrosette
Menge: 1,000 St

**1.4.25 Türstopper - Bodenmontage**
Türstoppers bzw. Türpuffers, aus Edelstahl, fein matt,

Grundform Kugelkalotte, mit stoßdämpfendem Gummipuffer,
Gesamtdurchmesser ca. 70 mm, Höhe ca. 20 mm, auf
Unterlegplatte schwarz, Durchmesser ca. 75mm, Höhe ca.
10 mm einschl. verdeckter Befestigung bzw.
Verschraubung auf bauseitiger, oberflächenfertigem
Fussbodenbelag. Ausführung ist als zeitlich versetzte
Leistung zu kalkulieren, Montage in Bodenbelägen mit
Fussbodenheizung, geeignete Maßnahmen zur Ortung (z.B.
Thermofolie) der Heizleitungen ist in die Positionen
einzukalkulieren.
Ausführung auf besondere Anweisung der Bauleitung
Menge: 18,000 St

**1.4.26 Türstopper Wand, lang**
Liefern und Montage eines langen Wandtürstoppers,
einschl. verdeckter Befestigung als Verschraubung auf
bauseitiger, oberflächenfertiger Wand.

Material: fein-matter Edelstahlzylinder mit an der
Spitze aufgesetztem zylindrischem, schwarzem,
stoßdämpfendem Gummipuffer, Durchmesser 28 mm, Höhe 90
mm (davon 8mm Gummipuffer)

Untergrund: Stahlbeton- oder Trockenbauwände

Ausführung ist als zeitlich versetzte Leistung zu
kalkulieren.
Ausführung auf besondere örtl. Anweisung der
Bauleitung.
Menge: 6,000 St

**1.4.27 Türstopper Wand, kurz**
Liefern und Montage eines kurzen (flachen)
Wandtürstoppers, einschl. verdeckter Befestigung als
Verschraubung auf bauseitiger, oberflächenfertiger
Wand.

Material: fein-matter Edelstahlzylinder mit an der
Spitze aufgesetztem zylindrischem, schwarzem,
stoßdämpfendem Gummipuffer, Durchmesser 30 mm, Höhe 25
mm (davon 10mm Gummipuffer)

Untergrund: Stahlbeton-, Holzmassiv oder
Trockenbauwände

Ausführung ist als zeitlich versetzte Leistung zu
kalkulieren.
Ausführung auf besondere örtl. Anweisung der
Bauleitung.
Menge: 7,000 St

**1.4.28 Türöffnungsbegrenzer**
Integrierter Türöffnungsbegrenzer für 1-flg.
Türelemente, Dimensionierung entsprechend dem
Türgewicht/ -abmessung, Abmessungen Türblatt B/H ca.
100/285 cm, max. Öffnungswinkel 120°, einschließlich
erforderlicher Anpassungen / Fräsungen / Bohrungen etc.
an Türblatt und Zarge.
Menge: 3,000 St

**1.4.29 Durchlaufschutz**
Liefern und Aufkaschieren eines Durchlaufschutzes aus
einzelnen durchgefärbten mehrfahrigen Vertikalstreifen
in horizontaler Bänderung auf verglasten Türelementen
sowie im Bereich von Festverglasungen, Streifenhöhe ca.
25cm, bedruckter Anteil der Bänderung ca. 30%, nach
Detailvorgabe AG, Einzellängen bis 250 cm,
Abrechnung nach m Türelement im GR mit aufbebrachtem
Durchlaufschutz.
Menge: 52,000 m
